# Sombrero para cocina

- Propiedad del archivo: CYPE INGENIEROS, S.A.
- Formato: FIEBDC-3/2002
- Ámbito geográfico: México
- Divisa: MXN
- Costes indirectos: 3.00 %
- Gastos generales: 13.00 %
- Beneficio industrial: 6.00 %
- IVA: 16.00 %

## I Instalaciones

### IV Ventilación

#### IVK Ventilación adicional especifica en cocina para viviendas

**IVK040** Ud Sombrero para cocina.
Sombrero contra la lluvia de lámina galvanizada, para ducto de salida de 125 mm de diámetro exterior en techumbre inclinada con cobertura de pizarra, acabado liso, con malla de protección contra la entrada de hojas y pájaros, babero de plomo y cuello de conexión a ducto.
Incluye: Replanteo. Colocación.
Criterio de cuantificación de proyecto: Número de unidades previstas, según documentación gráfica de Proyecto.
Criterio de cuantificación de obra: Se medirá el número de unidades realmente ejecutadas según especificaciones de Proyecto.

| Código | Ud | Descripción | Rendimiento | Precio | Importe |
|---|---|---|---|---|---|
| mt42svs270al | Ud | Sombrero contra la lluvia de lámina galvanizada, para ducto de salida de 125 mm de diámetro exterior en techumbre inclinada con cobertura de pizarra, acabado liso, con malla de protección contra la entrada de hojas y pájaros, babero de plomo y cuello de conexión a ducto. (material) | 1.000 | 3260.53 | 3260.53 |
| mo011 | h | Oficial montador. (mano de obra) | 0.205 | 123.28 | 25.27 |
| mo080 | h | Ayudante montador. (mano de obra) | 0.102 | 73.05 | 7.45 |
| % | % | Herramienta menor | 2 % | 3293.25 | 65.87 |
|  |  | Costes directos |  |  | 3359.12 |
