# Puerta interior de acero galvanizado de una hoja, 800x2045 mm de anchura y altura de paso, acabado lacado en color blanco

- Propiedad del archivo: CYPE INGENIEROS, S.A.
- Formato: FIEBDC-3/2002
- Ámbito geográfico: México
- Divisa: MXN
- Costes indirectos: 3.00 %
- Gastos generales: 13.00 %
- Beneficio industrial: 6.00 %
- IVA: 16.00 %

## L Puertas, ventanas, closets, cerrajería, vidrios y protecciones solares

### LP Puertas interiores

#### LPA De acero

**LPA010** Ud Puerta interior de acero galvanizado de una hoja, 800x2045 mm de anchura y altura de paso, acabado lacado en color blanco.
Puerta interior de una hoja de 38 mm de espesor, 800x2045 mm de anchura y altura de paso, acabado lacado en color blanco formada por dos láminas de acero galvanizado de 0,5 mm de espesor plegadas, ensambladas y montadas, con cámara intermedia rellena de poliuretano, sobre marco de acero galvanizado de 1,5 mm de espesor con garras de anclaje a obra. Elaborada en taller, con ajuste y fijación en obra. Totalmente montada y probada.
Incluye: Marcado de puntos de fijación y aplomado del marco. Fijación del marco al paramento. Sellado de juntas perimetrales. Colocación de la hoja. Colocación de herrajes de cierre y accesorios.
Criterio de cuantificación de proyecto: Número de unidades previstas, según documentación gráfica de Proyecto.
Criterio de cuantificación de obra: Se medirá el número de unidades realmente ejecutadas según especificaciones de Proyecto.

| Código | Ud | Descripción | Rendimiento | Precio | Importe |
|---|---|---|---|---|---|
| mt26ppa010aic | Ud | Puerta interior de una hoja de 38 mm de espesor, 800x2045 mm de anchura y altura de paso, acabado lacado en color blanco formada por dos láminas de acero galvanizado de 0,5 mm de espesor plegadas, ensambladas y montadas, con cámara intermedia rellena de poliuretano, sobre marco de acero galvanizado de 1,5 mm de espesor con garras de anclaje a obra, incluso bisagras soldadas al marco y remachadas a la hoja, cerradura embutida de cierre a un punto, cilindro de latón con llave, escudos y manijas de nylon color negro. (material) | 1.000 | 1915.07 | 1915.07 |
| op00ato010 |  | Atornillador. | 1.000 | 0.00 | 0.00 |
| mo020 | h | Oficial albañil. (mano de obra) | 0.278 | 82.84 | 23.03 |
| mo077 | h | Ayudante albañil. (mano de obra) | 0.278 | 43.61 | 12.12 |
| % | % | Herramienta menor | 2 % | 1950.22 | 39.00 |
|  |  | Costes directos |  |  | 1989.22 |
