# Puerta principal de 210x90x4 cm

- Propiedad del archivo: CYPE INGENIEROS, S.A.
- Formato: FIEBDC-3/2002
- Ámbito geográfico: México
- Costes indirectos: 3.00 %
- Gastos generales: 13.00 %
- Beneficio industrial: 6.00 %
- IVA: 16.00 %

## L Puertas, ventanas, closets, vidrios y protecciones solares

### LP Puertas

#### LPM De madera

**LPM200** Ud Puerta principal de 210x90x4 cm, hoja con bastidor, refuerzos y paneles de madera de pino (Pinus ponderosa), barnizada en taller; marco de madera maciza; chambrana del mismo material y acabado que la hoja.
Suministro y colocación de puerta principal de 210x90x4 cm, hoja con bastidor, refuerzos y paneles de madera de pino (Pinus ponderosa), barnizada en taller; marco de madera maciza. Incluso chambrana del mismo material y acabado que la hoja, herrajes de colgar, cierre y manija sobre escudo largo de latón negro brillo, serie básica, ajuste de la hoja, fijación de los herrajes y ajuste final. Totalmente montada y probada.
Incluye: Colocación, aplomado y nivelación de marcos. Recibido a la obra de los elementos de fijación de marcos. Colocación de los herrajes de colgar. Colocación de la hoja. Colocación de los herrajes de cierre. Colocación de accesorios.
Criterio de cuantificación de proyecto: Número de unidades previstas, según documentación gráfica de Proyecto.
Criterio de cuantificación de obra: Se medirá el número de unidades realmente ejecutadas según especificaciones de Proyecto.

| Código | Ud | Descripción | Rendimiento | Precio | Importe |
|---|---|---|---|---|---|
| mt22aap080Lga | Ud | Marco de madera maciza de pino (Pinus ponderosa), para puerta de una hoja, de 210x90x4,0 cm, con elementos de fijación. (material) | 1.000 | 14.86 | 14.86 |
| mt22atc040a | m | Chambrana de madera de pino (Pinus ponderosa), 19x58 mm, barnizado en taller. (material) | 10.600 | 2.02 | 21.41 |
| mt22ppf210ab | Ud | Hoja de puerta principal maciza, bastidor, refuerzos y paneles de madera de pino (Pinus ponderosa), barnizada en taller, de 210x90x4 cm. (material) | 1.000 | 97.67 | 97.67 |
| mt23ial010a | Ud | Bisagra de seguridad de 140x70 mm, en latón negro brillo, para puerta principal. (material) | 4.000 | 4.72 | 18.88 |
| mt23ppb031 | Ud | Tornillo de latón 21/35 mm. (material) | 24.000 | 0.05 | 1.20 |
| mt23ppa010 | Ud | Cerradura de embutir, frente, accesorios y tornillos de atado, para puerta principal. (material) | 1.000 | 15.27 | 15.27 |
| mt23hal010a | Ud | Juego de manija y escudo largo en el interior, en latón negro brillo, serie básica, para puerta principal. (material) | 1.000 | 8.88 | 8.88 |
| mt23hal020a | Ud | Jaladera exterior con escudo en latón negro brillo, serie básica, para puerta principal. (material) | 1.000 | 6.93 | 6.93 |
| mt23hal100a | Ud | Mirilla óptica gran angular de 14 mm de diámetro y 35 a 60 mm de longitud, con tapa incorporada y acabado en latón negro brillo, serie básica, para puerta principal. (material) | 1.000 | 0.88 | 0.88 |
| op00cla010 |  | Clavadora neumática. | 1.000 | 0.00 | 0.00 |
| op00gra010 |  | Grapadora. | 1.000 | 0.00 | 0.00 |
| op00sie010 |  | Sierra de calar. | 1.000 | 0.00 | 0.00 |
| op00cep010 |  | Garlopa. | 1.000 | 0.00 | 0.00 |
| op00ato010 |  | Atornillador. | 1.000 | 0.00 | 0.00 |
| mo017 | h | Oficial carpintero. (mano de obra) | 2.039 | 2.67 | 5.44 |
| mo058 | h | Ayudante carpintero. (mano de obra) | 2.039 | 1.39 | 2.83 |
| % | % | Herramienta menor | 2 % | 194.25 | 3.89 |
|  |  | Costes directos |  |  | 198.14 |
