# Aislamiento térmico en cámaras de aire de cerramiento de doble capa de mampostería, por inyección desde el interior

- Propiedad del archivo: CYPE INGENIEROS, S.A.
- Formato: FIEBDC-3/2002
- Ámbito geográfico: México
- Divisa: MXN
- Costes indirectos: 3.00 %
- Gastos generales: 13.00 %
- Beneficio industrial: 6.00 %
- IVA: 16.00 %

## N Aislamientos e impermeabilizaciones

### NA Aislamientos térmicos

#### NAE Inyección e insuflación

**NAE010** m² Aislamiento térmico en cámaras de aire de cerramiento de doble capa de mampostería, por inyección desde el interior.
Aislamiento térmico en cerramientos de doble capa de mampostería, rellenando el interior de la cámara de aire de 40 mm de espesor medio, por inyección, desde el interior, de espuma de poliuretano de baja densidad, densidad 18 kg/m³ y conductividad térmica 0,035 W/(mK).
Incluye: Inspección endoscópica de la cámara de aire. Replanteo y realización de los taladros en el paramento. Protección de los elementos del entorno que puedan verse afectados durante los trabajos de inyección. Inyección del aislamiento. Tapado de los taladros. Limpieza final.
Criterio de cuantificación de proyecto: Superficie medida según documentación gráfica de Proyecto.
Criterio de cuantificación de obra: Se medirá la superficie realmente ejecutada según especificaciones de Proyecto.

| Código | Ud | Descripción | Rendimiento | Precio | Importe |
|---|---|---|---|---|---|
| mt16pop020c | m² | Espuma de poliuretano inyectada "in situ", densidad 18 kg/m³, conductividad térmica 0,035 W/(mK), Euroclase F de reacción al fuego; para el relleno de cámara de aire de 40 mm de espesor medio, en cerramientos de doble capa de mampostería. (material) | 1.000 | 86.03 | 86.03 |
| mt28mop190b | kg | Mortero de cemento, resistencia a compresión de 3 a 7,5 N/mm², absorción de agua por capilaridad menor de 0,2 kg/m² min½, para uso en exteriores, color gris, compuesto por cemento de alta resistencia, agregados seleccionados y otros aditivos, suministrado en sacos. (material) | 0.600 | 2.25 | 1.35 |
| mq08mpa040 | h | Equipo y herramienta para inyección de aislamiento en cámaras de aire. (maquinaria) | 0.093 | 192.07 | 17.86 |
| op00tal010 |  | Taladro. | 1.000 | 0.00 | 0.00 |
| mo030 | h | Oficial aplicador de productos aislantes. (mano de obra) | 0.109 | 102.45 | 11.17 |
| mo068 | h | Ayudante aplicador de productos aislantes. (mano de obra) | 0.109 | 62.34 | 6.80 |
| % | % | Herramienta menor | 2 % | 123.21 | 2.46 |
|  |  | Costes directos |  |  | 125.67 |
