# Aislamiento acústico sobre falso plafón formado por panel semirrígido de lana mineral, no revestido, de 50 mm de espesor

- Propiedad del archivo: CYPE INGENIEROS, S.A.
- Formato: FIEBDC-3/2002
- Ámbito geográfico: México
- Costes indirectos: 3.00 %
- Gastos generales: 13.00 %
- Beneficio industrial: 6.00 %
- IVA: 16.00 %

## N Aislamientos e impermeabilizaciones

### NA Aislamientos térmicos

#### NAT Falsos plafones

**NAT010** m² Aislamiento acústico sobre falso plafón formado por panel semirrígido de lana mineral, no revestido, de 50 mm de espesor.
Suministro y colocación de aislamiento acústico sobre falso plafón de placas, formado por panel semirrígido de lana mineral, no revestido, de 50 mm de espesor, resistencia térmica 1,4 m²K/W, conductividad térmica 0,035 W/(mK). Incluso parte proporcional de cortes del aislante.
Incluye: Corte, ajuste y colocación del aislamiento.
Criterio de cuantificación de proyecto: Superficie medida entre paramentos, según documentación gráfica de Proyecto, sin descontar huecos para instalaciones.
Criterio de cuantificación de obra: Se medirá la superficie realmente ejecutada según especificaciones de Proyecto, sin descontar huecos para instalaciones.

| Código | Ud | Descripción | Rendimiento | Precio | Importe |
|---|---|---|---|---|---|
| mt16lra020ca | m² | Panel semirrígido de lana mineral, no revestido, de 50 mm de espesor, resistencia térmica 1,4 m²K/W, conductividad térmica 0,035 W/(mK). (material) | 1.050 | 6.19 | 6.50 |
| mo054 | h | Oficial colocador de aislantes. (mano de obra) | 0.089 | 2.71 | 0.24 |
| mo101 | h | Ayudante colocador de aislantes. (mano de obra) | 0.089 | 1.38 | 0.12 |
| % | % | Herramienta menor | 2 % | 6.86 | 0.14 |
|  |  | Costes directos |  |  | 7.00 |
