# Pastilla antivibración de caucho, de 70x70x25 mm y 200 kg de carga máxima

- Propiedad del archivo: CYPE INGENIEROS, S.A.
- Formato: FIEBDC-3/2002
- Ámbito geográfico: México
- Divisa: MXN
- Costes indirectos: 3.00 %
- Gastos generales: 13.00 %
- Beneficio industrial: 6.00 %
- IVA: 16.00 %

## N Aislamientos e impermeabilizaciones

### NB Aislamientos acústicos

#### NBI Amortiguadores y elementos antivibración

**NBI010** Ud Pastilla antivibración de caucho, de 70x70x25 mm y 200 kg de carga máxima.
Pastilla antivibración de caucho, de 70x70x25 mm y 200 kg de carga máxima.
Incluye: Replanteo. Colocación de la pastilla antivibración.
Criterio de cuantificación de proyecto: Número de unidades previstas, según documentación gráfica de Proyecto.
Criterio de cuantificación de obra: Se medirá el número de unidades realmente ejecutadas según especificaciones de Proyecto.

| Código | Ud | Descripción | Rendimiento | Precio | Importe |
|---|---|---|---|---|---|
| mt16avg010k | Ud | Pastilla antivibración de caucho, de 70x70x25 mm y 200 kg de carga máxima. (material) | 1.000 | 49.09 | 49.09 |
| mo054 | h | Oficial colocador de aislantes. (mano de obra) | 0.129 | 85.62 | 11.04 |
| mo101 | h | Ayudante colocador de aislantes. (mano de obra) | 0.129 | 43.61 | 5.63 |
| % | % | Herramienta menor | 2 % | 65.76 | 1.32 |
|  |  | Costes directos |  |  | 67.08 |
