# Reparación de impermeabilización de balcones y terrazas con filtraciones

- Propiedad del archivo: CYPE INGENIEROS, S.A.
- Formato: FIEBDC-3/2002
- Ámbito geográfico: México
- Costes indirectos: 3.00 %
- Gastos generales: 13.00 %
- Beneficio industrial: 6.00 %
- IVA: 15.00 %

## N Aislamientos e impermeabilizaciones

### NI Impermeabilizaciones

#### NIG Techumbres, galerías y balcones

**NIG211** m² Reparación de impermeabilización de balcones y terrazas con filtraciones, mediante el sistema Conica Balcones "BASF Construction Chemical", compuesto por capa de regularización con revestimiento elástico, Conipur BC 351 "BASF Construction Chemical", de color verde RAL 6021, mezclado con agregado de cuarzo natural, Mastertop F1 "BASF Construction Chemical" (con una proporción en peso 1:0,5), aplicado con llana o rastrillo de goma; y sellado con revestimiento elástico, Conipur BC 351 "BASF Construction Chemical", de color verde RAL 6021, aplicado con rodillo o pistola; previa imprimación con Mastertop P 682 "BASF Construction Chemical", aplicada con un paño, sobre superficie soporte de cerámica vitrificada (no incluida en este precio).
Reparación de impermeabilización de balcones y terrazas con filtraciones, realizada mediante el sistema Conica Balcones "BASF Construction Chemical", compuesto por capa de regularización con revestimiento elástico, Conipur BC 351 "BASF Construction Chemical", de color verde RAL 6021, formado por poliuretano monocomponente con bajo contenido en disolventes, mezclado con agregado de cuarzo natural, Mastertop F1 "BASF Construction Chemical", como carga mineral (con una proporción en peso 1:0,5), aplicado con llana o rastrillo de goma; y sellado de la impermeabilización con revestimiento elástico, Conipur BC 351 "BASF Construction Chemical", de color verde RAL 6021, aplicado con rodillo o pistola. Incluso parte proporcional de limpieza y preparación de la superficie soporte de cerámica vitrificada, con imprimación transparente, Mastertop P 682 "BASF Construction Chemical", aplicada con un paño; y resolución de puntos singulares.
Incluye: Limpieza y preparación de la superficie en la que ha de aplicarse la impermeabilización. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas120b | kg | Imprimación transparente, Mastertop P 682 "BASF Construction Chemical", a base de silano monocomponente resistente a los rayos UV, para aplicar sobre superficie soporte de cerámica vitrificada. (material) | 0.050 | 46.15 | 2.31 |
| mt15bas110c | kg | Revestimiento elástico, Conipur BC 351 "BASF Construction Chemical", de color verde RAL 6021, formado por poliuretano monocomponente con bajo contenido en disolventes, para impermeabilización de techumbres, balcones y galerías, resistente a la intemperie, al tránsito peatonal, a aguas agresivas (agua de mar y aguas fecales), a varios ácidos diluidos, álcalis, aceites minerales y fuels. (material) | 0.500 | 33.56 | 16.78 |
| mt15bas130a | kg | Agregado de cuarzo natural, Mastertop F1 "BASF Construction Chemical", de granulometría comprendida entre 0,18 y 0,3 mm, para utilizar como carga mineral en combinación con resinas epoxi o poliuretano. (material) | 0.250 | 0.99 | 0.25 |
| mt15bas110c | kg | Revestimiento elástico, Conipur BC 351 "BASF Construction Chemical", de color verde RAL 6021, formado por poliuretano monocomponente con bajo contenido en disolventes, para impermeabilización de techumbres, balcones y galerías, resistente a la intemperie, al tránsito peatonal, a aguas agresivas (agua de mar y aguas fecales), a varios ácidos diluidos, álcalis, aceites minerales y fuels. | 0.400 | 33.56 | 13.42 |
| mo031 | h | Oficial aplicador de productos impermeabilizantes. (mano de obra) | 0.167 | 2.43 | 0.41 |
| mo068 | h | Ayudante aplicador de productos impermeabilizantes. (mano de obra) | 0.167 | 1.51 | 0.25 |
| % | % | Costes directos complementarios | 2 % | 33.42 | 0.67 |
|  |  | Costes directos |  |  | 34.09 |
