# Reparación de impermeabilización de techumbres

- Propiedad del archivo: CYPE INGENIEROS, S.A.
- Formato: FIEBDC-3/2002
- Ámbito geográfico: México
- Divisa: MXN
- Costes indirectos: 3.00 %
- Gastos generales: 13.00 %
- Beneficio industrial: 6.00 %
- IVA: 16.00 %

## N Aislamientos e impermeabilizaciones

### NI Impermeabilizaciones

#### NIG Techumbres, galerías y balcones

**NIG221** m² Reparación de impermeabilización de techumbres, sobre superficie soporte cementosa, realizada mediante el sistema visto MasterSeal Roof 2103 "BASF", de 2 a 2,5 mm de espesor total, formado por imprimación transparente, MasterTop P 621 "BASF", de dos componentes a base de resina epoxi sin disolventes, con brocha, rodillo o pistola, y posterior espolvoreo de agregado de cuarzo, MasterTop F5 "BASF", puente de unión con MasterSeal P 691 "BASF", a base de resina de poliuretano monocomponente y disolventes, aplicado con rastrillo de goma y rodillo de pelo corto; membrana de impermeabilizante líquido, MasterSeal M 803 "BASF", de color gris, de dos componentes a base de resina de poliuretano, aplicada mediante sistema de proyección mecánica en caliente; y capa de acabado con sellante de color gris RAL 7032, MasterSeal TC 259 "BASF", compuesto por poliuretano alifático monocomponente y disolventes, con resistencia a los rayos UV, aplicada mediante brocha, rodillo o pistola.
Reparación de impermeabilización de techumbres, sobre superficie soporte cementosa, realizada mediante el sistema visto MasterSeal Roof 2103 "BASF", de 2 a 2,5 mm de espesor total, formado por imprimación transparente, MasterTop P 621 "BASF", de dos componentes a base de resina epoxi sin disolventes, con brocha, rodillo o pistola, y posterior espolvoreo de agregado de cuarzo, MasterTop F5 "BASF", puente de unión con MasterSeal P 691 "BASF", a base de resina de poliuretano monocomponente y disolventes, aplicado con rastrillo de goma y rodillo de pelo corto; membrana de impermeabilizante líquido, MasterSeal M 803 "BASF", de color gris, de dos componentes a base de resina de poliuretano, aplicada mediante sistema de proyección mecánica en caliente; y capa de acabado con sellante de color gris RAL 7032, MasterSeal TC 259 "BASF", compuesto por poliuretano alifático monocomponente y disolventes, con resistencia a los rayos UV, aplicada mediante brocha, rodillo o pistola.
Incluye: Aplicación de la imprimación. Aplicación del puente de unión. Formación de la membrana. Resolución de los puntos singulares. Aplicación de la capa de sellado.
Criterio de cuantificación de proyecto: Superficie medida en proyección horizontal, según documentación gráfica de Proyecto, desde las caras interiores de los antepechos o petos perimetrales que la limitan.
Criterio de cuantificación de obra: Se medirá, en proyección horizontal, la superficie realmente ejecutada según especificaciones de Proyecto, desde las caras interiores de los antepechos o petos perimetrales que la limitan.

| Código | Ud | Descripción | Rendimiento | Precio | Importe |
|---|---|---|---|---|---|
| mt15bas120a | kg | Imprimación transparente, MasterTop P 621 "BASF", de dos componentes a base de resina epoxi sin disolventes, para aplicar sobre superficie soporte cementosa. (material) | 0.300 | 399.15 | 119.75 |
| mt15bas130c | kg | Agregado de cuarzo natural, MasterTop F5 "BASF", de granulometría comprendida entre 0,4 y 1,0 mm, para utilizar como carga mineral en combinación con resinas epoxi o poliuretano. (material) | 1.000 | 14.86 | 14.86 |
| mt15bas120d | kg | Imprimación transparente y puente de unión, MasterSeal P 691 "BASF", a base de resina de poliuretano monocomponente y disolventes, para aplicar sobre PVC, EPDM, madera, poliéster o fibrocemento, o sobre membranas proyectadas tipo MasterSeal. (material) | 0.100 | 334.39 | 33.44 |
| mt15bas160a | kg | Impermeabilizante líquido, MasterSeal M 803 "BASF", de color gris, de dos componentes a base de resina de poliuretano, para aplicar mediante sistema de proyección mecánica en caliente, para conformar una membrana impermeable en techumbres planas o inclinadas. (material) | 2.200 | 511.15 | 1124.53 |
| mt15bas150c | kg | Sellante de color gris RAL 7032, MasterSeal TC 259 "BASF", compuesto por poliuretano alifático monocomponente y disolventes, con resistencia a los rayos UV, de aplicación como capa de acabado elástica para protección frente a la intemperie, en el sistema MasterSeal Roof de impermeabilización vista de techumbres. (material) | 0.200 | 376.33 | 75.27 |
| mo032 | h | Oficial aplicador de productos impermeabilizantes. (mano de obra) | 0.372 | 82.84 | 30.82 |
| mo070 | h | Ayudante aplicador de productos impermeabilizantes. (mano de obra) | 0.372 | 43.61 | 16.22 |
| % | % | Herramienta menor | 2 % | 1414.89 | 28.30 |
|  |  | Costes directos |  |  | 1443.19 |
