# Reparación de impermeabilización de techumbres

- Propiedad del archivo: CYPE INGENIEROS, S.A.
- Formato: FIEBDC-3/2002
- Ámbito geográfico: México
- Divisa: MXN
- Costes indirectos: 3.00 %
- Gastos generales: 13.00 %
- Beneficio industrial: 6.00 %
- IVA: 16.00 %

## N Aislamientos e impermeabilizaciones

### NI Impermeabilizaciones

#### NIG Techumbres, galerías y balcones

**NIG223** m² Reparación de impermeabilización de techumbres, sobre superficie soporte de membrana MasterSeal deteriorada, realizada mediante el sistema para revestir MasterSeal Roof 2160 "BASF", de 2 a 2,5 mm de espesor total, formado por aplicación de imprimación transparente y puente de unión, MasterSeal P 691 "BASF", a base de resina de poliuretano monocomponente y disolventes, con rastrillo de goma y rodillo de pelo corto, membrana de impermeabilizante líquido, MasterSeal M 860 "BASF", de color gris, de dos componentes a base de resina de poliurea sin disolventes y pigmentos, aplicada y extendida con llana dentada.
Reparación de impermeabilización de techumbres, sobre superficie soporte de membrana MasterSeal deteriorada, realizada mediante el sistema para revestir MasterSeal Roof 2160 "BASF", de 2 a 2,5 mm de espesor total, formado por aplicación de imprimación transparente y puente de unión, MasterSeal P 691 "BASF", a base de resina de poliuretano monocomponente y disolventes, con rastrillo de goma y rodillo de pelo corto, membrana de impermeabilizante líquido, MasterSeal M 860 "BASF", de color gris, de dos componentes a base de resina de poliurea sin disolventes y pigmentos, aplicada y extendida con llana dentada.
Incluye: Aplicación de la imprimación. Formación de la membrana. Resolución de los puntos singulares.
Criterio de cuantificación de proyecto: Superficie medida en proyección horizontal, según documentación gráfica de Proyecto, desde las caras interiores de los antepechos o petos perimetrales que la limitan.
Criterio de cuantificación de obra: Se medirá, en proyección horizontal, la superficie realmente ejecutada según especificaciones de Proyecto, desde las caras interiores de los antepechos o petos perimetrales que la limitan.

| Código | Ud | Descripción | Rendimiento | Precio | Importe |
|---|---|---|---|---|---|
| mt15bas120d | kg | Imprimación transparente y puente de unión, MasterSeal P 691 "BASF", a base de resina de poliuretano monocomponente y disolventes, para aplicar sobre PVC, EPDM, madera, poliéster o fibrocemento, o sobre membranas proyectadas tipo MasterSeal. (material) | 0.100 | 334.39 | 33.44 |
| mt15bas165a | kg | Impermeabilizante líquido, MasterSeal M 860 "BASF", de color gris, de dos componentes a base de resina de poliurea sin disolventes y pigmentos, permeable al vapor de agua, con dureza Shore A aproximada de 75, según ISO 868 y elongación a rotura >= 700%, según ISO 8339, para aplicar con llana dentada, para conformar una membrana impermeable en techumbres planas o inclinadas. (material) | 1.500 | 316.88 | 475.32 |
| mo032 | h | Oficial aplicador de productos impermeabilizantes. (mano de obra) | 0.489 | 82.84 | 40.51 |
| mo070 | h | Ayudante aplicador de productos impermeabilizantes. (mano de obra) | 0.489 | 43.61 | 21.33 |
| % | % | Herramienta menor | 2 % | 570.60 | 11.41 |
|  |  | Costes directos |  |  | 582.01 |
