# Sellado impermeabilizante interior de junta perimetral entre ducto de instalaciones y muro de concreto

- Propiedad del archivo: CYPE INGENIEROS, S.A.
- Formato: FIEBDC-3/2002
- Ámbito geográfico: México
- Divisa: MXN
- Costes indirectos: 3.00 %
- Gastos generales: 13.00 %
- Beneficio industrial: 6.00 %
- IVA: 16.00 %

## N Aislamientos e impermeabilizaciones

### NI Impermeabilizaciones

#### NIO Aberturas en muros

**NIO020** Ud Sellado impermeabilizante interior de junta perimetral entre ducto de instalaciones y muro de concreto.
Sellado impermeabilizante interior de junta perimetral entre ducto de instalaciones y muro de concreto, con cordón continuo de 6 a 13 mm de diámetro y 30 cm de longitud, de masilla hidroexpansiva monocomponente, aplicada con pistola; y posterior revestimiento con mortero tixotrópico, reforzado con fibras, de retracción compensada, con una resistencia a compresión a 28 días mayor o igual a 40 N/mm² y un módulo de elasticidad mayor o igual a 25000 N/mm², Euroclase A1 de reacción al fuego.
Incluye: Limpieza y preparación de la superficie. Aplicación del material de sellado. Aplicación del revestimiento.
Criterio de cuantificación de proyecto: Número de unidades previstas, según documentación gráfica de Proyecto.
Criterio de cuantificación de obra: Se medirá el número de unidades realmente ejecutadas según especificaciones de Proyecto.

| Código | Ud | Descripción | Rendimiento | Precio | Importe |
|---|---|---|---|---|---|
| mt15map030a | Ud | Cartucho de 320 cm³ de masilla hidroexpansiva monocomponente. (material) | 0.100 | 1073.95 | 107.40 |
| mt09rem110b | kg | Mortero tixotrópico, reforzado con fibras, de retracción compensada, con una resistencia a compresión a 28 días mayor o igual a 40 N/mm² y un módulo de elasticidad mayor o igual a 25000 N/mm², Euroclase A1 de reacción al fuego, para reparación estructural del concreto. (material) | 0.648 | 10.14 | 6.57 |
| mo032 | h | Oficial aplicador de productos impermeabilizantes. (mano de obra) | 0.136 | 119.98 | 16.32 |
| mo070 | h | Ayudante aplicador de productos impermeabilizantes. (mano de obra) | 0.193 | 73.05 | 14.10 |
| % | % | Herramienta menor | 2 % | 144.39 | 2.89 |
|  |  | Costes directos |  |  | 147.28 |
