# Barandal metálico de tubo hueco de acero laminado en frío de 90 cm de altura

- Propiedad del archivo: CYPE INGENIEROS, S.A.
- Formato: FIEBDC-3/2002
- Ámbito geográfico: México
- Costes indirectos: 3.00 %
- Gastos generales: 13.00 %
- Beneficio industrial: 6.00 %
- IVA: 15.00 %

## P Muros divisorios y closets

### PD Defensas interiores

#### PDB Barandales y pasamanos

**PDB010** m Barandal metálico de tubo hueco de acero laminado en frío de 90 cm de altura, con bastidor sencillo y postes y barrotes verticales, para escalera de ida y vuelta, de dos tramos rectos con descanso intermedio, fijada mediante atornillado en obra de mampostería.
Suministro y colocación de barandal metálico de tubo hueco de acero laminado en frío de 90 cm de altura, con bastidor sencillo, formado por barandal superior de 100x40x2 mm, que hace de pasamanos, y barandal inferior de 80x40x2 mm; postes verticales de 80x40x2 mm dispuestos cada 120 cm y barrotes verticales de 20x20x1 mm, colocados cada 12 cm y soldados entre sí, para escalera de ida y vuelta, de dos tramos rectos con descanso intermedio. Incluso parte proporcional de patas de agarre, fijación mediante atornillado en obra de mampostería con taquetes y tornillos de acero. Elaborada en taller y montada en obra.
Incluye: Replanteo de los puntos de fijación. Aplomado y nivelación. Fijación mediante atornillado en obra de mampostería. Resolución de las uniones entre tramos.
Criterio de medición de proyecto: Longitud medida a ejes en verdadera magnitud, según documentación gráfica de Proyecto.
Criterio de medición de obra: Se medirá, en verdadera magnitud, a ejes, la longitud realmente ejecutada según especificaciones de Proyecto.

| Código | Ud | Descripción | Rendimiento | Precio | Importe |
|---|---|---|---|---|---|
| mt26aaa031 | Ud | Repercusión, por m de barandal, de elementos de fijación sobre obra de mampostería: taquetes y tornillos de acero. (material) | 1.000 | 1.74 | 1.74 |
| mt26dbe010c | m | Barandal metálico de tubo hueco de acero laminado en frío de 90 cm de altura, con bastidor sencillo formado por barandal superior de 100x40x2 mm, que hace de pasamanos, y barandal inferior de 80x40x2 mm; postes verticales de 80x40x2 mm dispuestos cada 120 cm y barrotes verticales de 20x20x1 mm, colocados cada 12 cm y soldados entre sí, para una escalera de ida y vuelta, de dos tramos rectos con descanso intermedio. (material) | 1.000 | 53.20 | 53.20 |
| mq08sol020 | h | Equipo y elementos auxiliares para soldadura eléctrica. (maquinaria) | 0.141 | 2.21 | 0.31 |
| op00tal010 |  | Taladro. | 1.000 | 0.00 | 0.00 |
| op00ato010 |  | Atornillador. | 1.000 | 0.00 | 0.00 |
| op00amo010 |  | Amoladora o radial. | 1.000 | 0.00 | 0.00 |
| mo017 | h | Oficial 1ª cerrajero. (mano de obra) | 1.683 | 2.47 | 4.16 |
| mo057 | h | Ayudante cerrajero. (mano de obra) | 1.683 | 1.51 | 2.54 |
| % | % | Costes directos complementarios | 2 % | 61.95 | 1.24 |
|  |  | Costes directos |  |  | 63.19 |
