# Muro divisorio desmontable formado por mampara ciega de 4x2,9 m

- Propiedad del archivo: CYPE INGENIEROS, S.A.
- Formato: FIEBDC-3/2002
- Ámbito geográfico: México
- Costes indirectos: 3.00 %
- Gastos generales: 13.00 %
- Beneficio industrial: 6.00 %
- IVA: 15.00 %

## P Muros divisorios y closets

### PM Mamparas

#### PMA Acero

**PMA010** Ud Muro divisorio desmontable formado por mampara ciega de 4x2,9 m, de acero galvanizado natural, con puerta interior de acero galvanizado de 2,10x0,90 m, aislamiento intermedio de lana mineral y remate superior acristalado.
Suministro y montaje de muro divisorio desmontable formado por mampara ciega de 4x2,9 m de panel machihembrado compuesto por dos láminas de acero galvanizado y aislamiento intermedio de lana mineral, puerta interior de acero galvanizado de 2,10x0,90 m, perfilería de acero galvanizado natural y remate superior acristalado. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mac010a | m² | Panel ciego machihembrado para mamparas, formado por dos láminas de acero galvanizado con aislamiento intermedio de lana mineral de conductividad térmica 0,039 W/(mK). (material) | 7.000 | 68.59 | 480.13 |
| mt26mac020a | m | Perfil en "U" de acero galvanizado para mamparas. (material) | 5.900 | 3.63 | 21.42 |
| mt26mac030a | m | Zoclo de acero galvanizado para mamparas. (material) | 3.000 | 3.77 | 11.31 |
| mt21vpi010d | m² | Luna pulida incolora, 8 mm. (material) | 3.000 | 28.71 | 86.13 |
| mt26mac040 | m | Perfil de aluminio lacado para recibido del vidrio en mamparas. (material) | 8.500 | 4.97 | 42.25 |
| mt26mac050a | Ud | Puerta sencilla de una hoja de acero galvanizado para colocar en mamparas, incluso parte proporcional de herrajes. (material) | 1.000 | 304.92 | 304.92 |
| op00ato010 |  | Atornillador. | 1.000 | 0.00 | 0.00 |
| mo010 | h | Oficial montador. (mano de obra) | 9.077 | 2.51 | 22.78 |
| mo078 | h | Ayudante montador. (mano de obra) | 9.077 | 1.51 | 13.71 |
| % | % | Costes directos complementarios | 2 % | 982.65 | 19.65 |
|  |  | Costes directos |  |  | 1002.30 |
