# Muro divisorio desmontable formado por mampara de 4x2,9 m

- Propiedad del archivo: CYPE INGENIEROS, S.A.
- Formato: FIEBDC-3/2002
- Ámbito geográfico: México
- Costes indirectos: 3.00 %
- Gastos generales: 13.00 %
- Beneficio industrial: 6.00 %
- IVA: 15.00 %

## P Muros divisorios y closets

### PM Mamparas

#### PMA Acero

**PMA010** Ud Muro divisorio desmontable formado por mampara de 4x2,9 m, de acero galvanizado natural, acristalada en la mitad de su superficie, con puerta interior de acero galvanizado de 2,10x0,90 m, aislamiento intermedio de lana mineral y remate superior acristalado.
Suministro y montaje de muro divisorio desmontable formado por mampara acristalada de 4x2,9 m, con luna pulida incolora en la mitad de su superficie y la otra mitad de panel machihembrado compuesto por dos láminas de acero galvanizado y aislamiento intermedio de lana mineral, puerta interior de acero galvanizado de 2,10x0,90 m, perfilería de acero galvanizado natural y remate superior acristalado. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mac010a | m² | Panel ciego machihembrado para mamparas, formado por dos láminas de acero galvanizado con aislamiento intermedio de lana mineral de conductividad térmica 0,039 W/(mK). (material) | 3.150 | 68.59 | 216.06 |
| mt26mac020a | m | Perfil en "U" de acero galvanizado para mamparas. (material) | 5.900 | 3.63 | 21.42 |
| mt26mac030a | m | Zoclo de acero galvanizado para mamparas. (material) | 3.000 | 3.77 | 11.31 |
| mt21vpi010d | m² | Luna pulida incolora, 8 mm. (material) | 6.270 | 28.71 | 180.01 |
| mt26mac040 | m | Perfil de aluminio lacado para recibido del vidrio en mamparas. (material) | 19.870 | 4.97 | 98.75 |
| mt26mac050a | Ud | Puerta sencilla de una hoja de acero galvanizado para colocar en mamparas, incluso parte proporcional de herrajes. (material) | 1.000 | 304.92 | 304.92 |
| op00ato010 |  | Atornillador. | 1.000 | 0.00 | 0.00 |
| mo010 | h | Oficial montador. (mano de obra) | 9.077 | 2.51 | 22.78 |
| mo078 | h | Ayudante montador. (mano de obra) | 9.077 | 1.51 | 13.71 |
| % | % | Costes directos complementarios | 2 % | 868.96 | 17.38 |
|  |  | Costes directos |  |  | 886.34 |
