# Muro divisorio sencillo sistema Placo Hydro Premium "PLACO" (12,5 + 48 + 12,5)/400 (48) realizado con una placa de cemento Aquaroc 13 "PLACO"

- Propiedad del archivo: CYPE INGENIEROS, S.A.
- Formato: FIEBDC-3/2002
- Ámbito geográfico: México
- Costes indirectos: 3.00 %
- Gastos generales: 13.00 %
- Beneficio industrial: 6.00 %
- IVA: 15.00 %

## P Muros divisorios y closets

### PS Bastidores autoportantes

#### PSC Placas de cemento

**PSC020** m² Muro divisorio sencillo sistema Placo Hydro Premium "PLACO" (12,5 + 48 + 12,5)/400 (48) realizado con una placa de cemento Aquaroc 13 "PLACO", de 12,5x1200x900 mm en una cara y otra placa Aquaroc 13 "PLACO", de 12,5x1200x900 mm en la otra cara, atornilladas directamente a una estructura simple autoportante de perfiles metálicos de acero galvanizado formada por canales R 48 "PLACO" y postes M 48 "PLACO", con una separación entre postes de 400 mm y una disposición normal "N", banda autoadhesiva, Banda 45 "PLACO", en los canales y postes de arranque; 73 mm de espesor total.
Suministro y montaje de muro divisorio sencillo sistema Placo Hydro Premium "PLACO" autoportante, de 73 mm de espesor total, sobre banda autoadhesiva, Banda 45 "PLACO", colocada debajo de los canales y postes de arranque, formado por una estructura simple autoportante de perfiles metálicos de acero galvanizado formada por canales R 48 "PLACO" y postes M 48 "PLACO", con una separación entre postes de 400 mm y una disposición normal "N", a cada lado de la cual se atornilla una placa de cemento Aquaroc 13 "PLACO", de 12,5x1200x900 mm en una cara y otra placa Aquaroc 13 "PLACO", de 12,5x1200x900 mm en la otra cara. Incluso parte proporcional de replanteo de la perfilería, zonas de paso y huecos; colocación en todo su perímetro de cintas o bandas estancas, en la superficie de apoyo o contacto de la perfilería con los paramentos; anclajes de canales y postes metálicos; corte y fijación de las placas mediante tornillería; tratamiento de las zonas de paso y huecos; ejecución de ángulos; tratamiento de juntas con adhesivo; recibido de las cajas para alojamiento de materiales eléctricos y de paso de instalaciones, previo replanteo de su ubicación en las placas y perforación de las mismas, y limpieza final. Totalmente terminado y listo para imprimar, pintar o revestir (sin incluir en este precio el aislamiento a colocar entre postes).
Incluye: Replanteo y trazo en la losa inferior y en el superior de los muros divisorios a realizar. Colocación de banda de estanqueidad y canales inferiores, sobre piso terminado o base de asiento. Colocación de banda de estanqueidad y canales superiores, bajo losas. Colocación y fijación de los postes sobre los elementos horizontales. Colocación de las placas para el cierre de una de las caras del muro divisorio, mediante fijaciones mecánicas. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca, Banda 45 "PLACO", de espuma de células cerradas con una cara autoadhesiva, para la estanqueidad y aislamiento de la base de los muros divisorios. (material) | 0.450 | 0.33 | 0.15 |
| mt12plp070b | m | Canal de perfil metálico de acero galvanizado, R 48 "PLACO", fabricado mediante laminación en frío, de 3000 mm de longitud, 48x30 mm de sección y 0,55 mm de espesor. (material) | 0.900 | 1.47 | 1.32 |
| mt12plp060b | m | Poste de perfil metálico de acero galvanizado, M 48 "PLACO", fabricado mediante laminación en frío, de 3000 mm de longitud, 46,5x36 mm de sección y 0,6 mm de espesor. (material) | 3.000 | 1.74 | 5.22 |
| mt12plq010a | m² | Placa de cemento de alto rendimiento, Aquaroc 13 "PLACO", de 12,5x1200x900 mm. (material) | 1.050 | 24.45 | 25.67 |
| mt12plq010a | m² | Placa de cemento de alto rendimiento, Aquaroc 13 "PLACO", de 12,5x1200x900 mm. | 1.050 | 24.45 | 25.67 |
| mt12plq020a | Ud | Tornillo Aquaroc 25 "PLACO", con cabeza de trompeta, de 25 mm de longitud, para instalación de placas de cemento sobre perfilería. (material) | 30.000 | 0.04 | 1.20 |
| mt12plt030b | Ud | Tornillo autoperforante rosca-metal, TRPF 13 "PLACO", de 13 mm de longitud. (material) | 4.000 | 0.02 | 0.08 |
| mt12plq030 | Ud | Cartucho de 310 cm³ de adhesivo de alta resistencia, Aquaroc "PLACO", para tratamiento de juntas. (material) | 0.500 | 9.54 | 4.77 |
| op00fre010 |  | Fresadora. | 1.000 | 0.00 | 0.00 |
| op00ato010 |  | Atornillador. | 1.000 | 0.00 | 0.00 |
| mo052 | h | Oficial montador de mamparas y sistemas de placas. (mano de obra) | 0.453 | 2.51 | 1.14 |
| mo098 | h | Ayudante montador de mamparas y sistemas de placas. (mano de obra) | 0.187 | 1.51 | 0.28 |
| % | % | Costes directos complementarios | 2 % | 65.50 | 1.31 |
|  |  | Costes directos |  |  | 66.81 |
