# Revestimiento interior directo sobre muro divisorio interior

- Propiedad del archivo: CYPE INGENIEROS, S.A.
- Formato: FIEBDC-3/2002
- Ámbito geográfico: México
- Costes indirectos: 3.00 %
- Gastos generales: 13.00 %
- Beneficio industrial: 6.00 %
- IVA: 15.00 %

## P Muros divisorios y closets

### PT Muros divisorios

#### PTW Sistemas de revestimientos interiores de placas

**PTW012** m² Revestimiento interior directo sobre muro divisorio interior, W 624 "KNAUF", realizado con placa de yeso - 12,5+40 Woolplac (LR) , asentada con pasta de agarre sobre el paramento vertical; 67,5 mm de espesor total.
Suministro y montaje de revestimiento interior directo sobre muro divisorio interior, W 624 "KNAUF", de 67,5 mm de espesor total, compuesto por placa de yeso tipo Woolplac (LR) de 12,5+40 mm de espesor, recibida directamente sobre el paramento vertical con pasta de agarre Perlfix. Incluso parte proporcional de replanteo de la línea de paramento acabado, de las zonas de paso y de los huecos; colocación sucesiva, para cada placa, de las pelladas de pasta de agarre en el paramento soporte; corte de las placas, colocación de calzos en la zona inferior y colocación individual de las placas mediante presión sobre las pelladas; formación de juntas de contracción; tratamiento de las zonas de paso y huecos; ejecución de ángulos; tratamiento de juntas mediante pasta y cinta de juntas; recibido de las cajas para alojamiento de materiales eléctricos y de paso de instalaciones, previo replanteo de su ubicación en las placas y perforación de las mismas, y limpieza final. Totalmente terminado y listo para imprimar, pintar o revestir.
Incluye: Replanteo y trazo en la losa inferior y en el superior de la línea de paramento acabado. Colocación sucesiva en el paramento de las pelladas de pasta de agarre correspondientes a cada una de las placas. Colocación sucesiva e independiente de cada una de las placas mediante pañeado. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pik015 | kg | Pasta de agarre Perlfix "KNAUF". (material) | 4.800 | 0.58 | 2.78 |
| mt12ppk015b | m² | Placa transformada Woolplac (LR) 12,5+40 mm "KNAUF" formada por una placa de yeso 12,5x1200x2600, BA, que lleva pegada una lámina de lana mineral de 90 kg/m³ de densidad. (material) | 1.050 | 23.54 | 24.72 |
| mt12pik010b | kg | Pasta de juntas Jointfiller F-1 GLS "KNAUF". (material) | 0.350 | 1.36 | 0.48 |
| mt12pck010a | m | Cinta de juntas "KNAUF" de 50 mm de anchura. (material) | 1.600 | 0.03 | 0.05 |
| op00fre010 |  | Fresadora. | 1.000 | 0.00 | 0.00 |
| op00sie010 |  | Sierra de calar. | 1.000 | 0.00 | 0.00 |
| mo052 | h | Oficial montador de mamparas y sistemas de placas. (mano de obra) | 0.421 | 2.51 | 1.06 |
| mo098 | h | Ayudante montador de mamparas y sistemas de placas. (mano de obra) | 0.150 | 1.51 | 0.23 |
| % | % | Costes directos complementarios | 2 % | 29.32 | 0.59 |
|  |  | Costes directos |  |  | 29.91 |
