# Capa de muro divisorio interior de 7 cm de espesor de mampostería

- Propiedad del archivo: CYPE INGENIEROS, S.A.
- Formato: FIEBDC-3/2002
- Ámbito geográfico: México
- Costes indirectos: 3.00 %
- Gastos generales: 13.00 %
- Beneficio industrial: 6.00 %
- IVA: 15.00 %

## P Muros divisorios y closets

### PT Muros divisorios

#### PTZ Capa para revestir

**PTZ010** m² Capa de muro divisorio interior de 7 cm de espesor de mampostería, de tabique de barro con perforaciones horizontales, repellable, 7x50x50 cm, asentada con pegamento de escayola; formación de dinteles mediante canal de acero galvanizado, formación de encuentros mediante canal de acero galvanizado.
Formación de capa de muro divisorio interior de 7 cm de espesor de mampostería, de tabique de barro con perforaciones horizontales, repellable, 7x50x50 cm, asentada con pegamento de escayola; formación de dinteles mediante canal de acero galvanizado, formación de encuentros mediante canal de acero galvanizado. Incluso parte proporcional de replanteo, nivelación y aplomado, mermas y roturas, adarajas, mochetas, ejecución de encuentros y limpieza.
Incluye: Replanteo y trazo en la losa de los muros divisorios a realizar. Marcado en las columnas de los niveles de referencia general de planta y de nivel de piso terminado. Colocación y aplomado de miras de referencia. Encuentros de la mampostería con fachadas, columnas y muros divisorios. Tendido de hilos entre miras. Colocación de las piezas por hiladas a nivel. Realización de todos los trabajos necesarios para la resolución de los huecos. Encuentro de la mampostería con la losa superior. Limpieza del paramento.
Criterio de medición de proyecto: Superficie medida según documentación gráfica de Proyecto, sin duplicar esquinas ni encuentros, deduciendo los huecos de superficie mayor de 3 m².
Criterio de medición de obra: Se medirá la superficie realmente ejecutada según especificaciones de Proyecto, sin duplicar esquinas ni encuentros, deduciendo los huecos de superficie mayor de 3 m².

| Código | Ud | Descripción | Rendimiento | Precio | Importe |
|---|---|---|---|---|---|
| mt04lhm010gaba | Ud | Tabique de barro con perforaciones horizontales, repellable, 7x50x50 cm, resistencia a compresión 3,5 MPa, incluso parte proporcional de piezas especiales. Según NMX-C-441-ONNCCE. (material) | 4.200 | 1.07 | 4.49 |
| mt09eyc010 | kg | Pegamento de escayola. (material) | 5.141 | 0.20 | 1.03 |
| mt07ali040 | m | Canal de acero galvanizado conformado en frío, sección tipo "C" calibre 22, según ASTM 653 y 654; para fijar mecánicamente con tornillos de acero. (material) | 0.260 | 1.44 | 0.37 |
| mt07ali040 | m | Canal de acero galvanizado conformado en frío, sección tipo "C" calibre 22, según ASTM 653 y 654; para fijar mecánicamente con tornillos de acero. | 0.500 | 1.44 | 0.72 |
| op00amo010 |  | Amoladora o radial. | 1.000 | 0.00 | 0.00 |
| mo020 | h | Oficial albañil en trabajos de albañilería. (mano de obra) | 0.662 | 2.43 | 1.61 |
| mo112 | h | Cabo albañil en trabajos de albañilería. (mano de obra) | 0.331 | 1.45 | 0.48 |
| % | % | Costes directos complementarios | 2 % | 8.70 | 0.17 |
|  |  | Costes directos |  |  | 8.87 |
