# Apertura de rozas en fabrica de bloque hueco de concreto, con medios manuales y carga manual de escombros sobre camión o contenedor

- Propiedad del archivo: CYPE INGENIEROS, S.A.
- Formato: FIEBDC-3/2002
- Ámbito geográfico: México
- Costes indirectos: 3.00 %
- Gastos generales: 13.00 %
- Beneficio industrial: 6.00 %
- IVA: 16.00 %

## P Paredes

### PY Ayudas

#### PYA Albañilería

**PYA120** m Apertura de rozas en fabrica de bloque hueco de concreto, con medios manuales y carga manual de escombros sobre camión o contenedor.
Apertura de rozas en fabrica de bloque hueco de concreto, con medios manuales sin afectar a la estabilidad del elemento constructivo. Incluso p/p de preparación de la zona de trabajo y protección de los elementos del entorno que deban mantenerse, limpieza, acopio, retirada y carga manual de escombros sobre camión o contenedor.
Incluye: Preparación de la zona de trabajo. Replanteo. Ejecución manual de la roza. Retirada y acopio de escombros. Limpieza de los restos de obra. Carga de escombros sobre camión o contenedor.
Criterio de medición de proyecto: Longitud medida según documentación gráfica de Proyecto.
Criterio de medición de obra: Se medirá la longitud realmente ejecutada según especificaciones de Proyecto.

| Código | Ud | Descripción | Rendimiento | Precio | Importe |
|---|---|---|---|---|---|
| mo104 | h | Cabo albañil. (mano de obra) | 0.401 | 1.88 | 0.75 |
| % | % | Costes directos complementarios | 2 % | 0.75 | 0.02 |
|  |  | Costes directos |  |  | 0.77 |
