# Colocación y fijación de marco metálico

- Propiedad del archivo: CYPE INGENIEROS, S.A.
- Formato: FIEBDC-3/2002
- Ámbito geográfico: México
- Costes indirectos: 3.00 %
- Gastos generales: 13.00 %
- Beneficio industrial: 6.00 %
- IVA: 15.00 %

## P Muros divisorios y closets

### PY Ayudas

#### PYR Recibidos

**PYR030** Ud Colocación y fijación de marco metálico, mediante recibido al paramento de los sistemas de fijación con mortero de cemento hidrófugo 1:6, para fijar posteriormente, sobre él, las puertas y ventanas exteriores de más de 4 m² de superficie.
Colocación y fijación de marco de aluminio o de acero galvanizado, mediante recibido al paramento de los sistemas de fijación con mortero de cemento hidrófugo 1:6, para fijar posteriormente, sobre él, las puertas y ventanas exteriores de más de 4 m² de superficie. Incluso parte proporcional de replanteo, apertura y tapado de huecos para los anclajes, nivelado y aplomado.
Incluye: Replanteo. Apertura de huecos. Nivelación y aplomado. Tapado de huecos.
Criterio de medición de proyecto: Número de unidades previstas, según documentación gráfica de Proyecto.
Criterio de medición de obra: Se medirá el número de unidades realmente ejecutadas según especificaciones de Proyecto.

| Código | Ud | Descripción | Rendimiento | Precio | Importe |
|---|---|---|---|---|---|
| mt09mor010c | m³ | Mortero de cemento CEM II/B-P 32,5 N tipo M-5, confeccionado en obra con 250 kg/m³ de cemento y una proporción en volumen 1/6. (material) | 0.030 | 118.22 | 3.55 |
| mo019 | h | Oficial albañil. (mano de obra) | 2.146 | 2.43 | 5.21 |
| mo111 | h | Cabo albañil. (mano de obra) | 2.146 | 1.45 | 3.11 |
| % | % | Costes directos complementarios | 2 % | 11.87 | 0.24 |
|  |  | Costes directos |  |  | 12.11 |
