# Colocación y fijación de puertas y ventanas exteriores de entre 2 y 4 m² de superficie, mediante recibido al paramento de los sistemas de fijación con mortero de cemento hidrófugo 1:6

- Propiedad del archivo: CYPE INGENIEROS, S.A.
- Formato: FIEBDC-3/2002
- Ámbito geográfico: México
- Costes indirectos: 3.00 %
- Gastos generales: 13.00 %
- Beneficio industrial: 6.00 %
- IVA: 15.00 %

## P Muros divisorios y closets

### PY Ayudas

#### PYR Recibidos

**PYR040** Ud Colocación y fijación de puertas y ventanas exteriores de entre 2 y 4 m² de superficie, mediante recibido al paramento de los sistemas de fijación con mortero de cemento hidrófugo 1:6.
Colocación y fijación de puertas y ventanas exteriores de aluminio, acero o PVC de entre 2 y 4 m² de superficie, mediante recibido al paramento de los sistemas de fijación con mortero de cemento hidrófugo 1:6. Incluso parte proporcional de replanteo, apertura y tapado de huecos para los anclajes, apuntalamiento, nivelación y aplomado.
Incluye: Replanteo. Apertura de huecos. Nivelación y aplomado. Apuntalamiento. Tapado de huecos.
Criterio de medición de proyecto: Número de unidades previstas, según documentación gráfica de Proyecto.
Criterio de medición de obra: Se medirá el número de unidades realmente ejecutadas según especificaciones de Proyecto.

| Código | Ud | Descripción | Rendimiento | Precio | Importe |
|---|---|---|---|---|---|
| mt09mor010c | m³ | Mortero de cemento CEM II/B-P 32,5 N tipo M-5, confeccionado en obra con 250 kg/m³ de cemento y una proporción en volumen 1/6. (material) | 0.020 | 118.22 | 2.36 |
| mo019 | h | Oficial albañil. (mano de obra) | 1.788 | 2.43 | 4.34 |
| mo111 | h | Cabo albañil. (mano de obra) | 1.788 | 1.45 | 2.59 |
| % | % | Costes directos complementarios | 2 % | 9.29 | 0.19 |
|  |  | Costes directos |  |  | 9.48 |
