# Encuentro de techumbre plana transitable

- Propiedad del archivo: CYPE INGENIEROS, S.A.
- Formato: FIEBDC-3/2002
- Ámbito geográfico: México
- Divisa: MXN
- Costes indirectos: 3.00 %
- Gastos generales: 13.00 %
- Beneficio industrial: 6.00 %
- IVA: 16.00 %

## Q Techumbres

### QA Planas

#### QAF Puntos singulares

**QAF037** Ud Encuentro de techumbre plana transitable, no ventilada, con piso fijo, tipo convencional con canal de drenaje con membrana de poliolefinas con unión termosellada, de salida horizontal, de 70 mm de altura y 3000 mm de longitud, fijada a la superficie soporte con adhesivo cementoso mejorado, deformable y tixotrópico, tipo C2 TE S1, color gris, con deslizamiento reducido y tiempo abierto ampliado, preparada para recibir la impermeabilización. Incluso piezas especiales y elementos de fijación.
Encuentro de techumbre plana transitable, no ventilada, con piso fijo, tipo convencional con canal de drenaje con membrana de poliolefinas con unión termosellada, de salida horizontal, de 70 mm de altura y 3000 mm de longitud, fijada a la superficie soporte con adhesivo cementoso mejorado, deformable y tixotrópico, tipo C2 TE S1, color gris, con deslizamiento reducido y tiempo abierto ampliado, preparada para recibir la impermeabilización. Incluso piezas especiales y elementos de fijación.
Incluye: Limpieza y preparación de la superficie soporte. Montaje y fijación.
Criterio de cuantificación de proyecto: Número de unidades previstas, según documentación gráfica de Proyecto.
Criterio de cuantificación de obra: Se medirá el número de unidades realmente ejecutadas según especificaciones de Proyecto.
Criterio de valoración económica: El precio no incluye la impermeabilización.

| Código | Ud | Descripción | Rendimiento | Precio | Importe |
|---|---|---|---|---|---|
| mt09mcm060a | kg | Adhesivo cementoso mejorado, deformable y tixotrópico, tipo C2 TE S1, color gris, con deslizamiento reducido y tiempo abierto ampliado, compuesto de cemento, agregados de granulometría fina, resinas sintéticas y aditivos especiales, de endurecimiento sin retracción. (material) | 1.350 | 11.68 | 15.77 |
| mt15rev360a | Ud | Canal de drenaje de ABS con pendiente en su interior, de 70 mm de altura y 1500 mm de longitud, con soporte para revestimiento de acero inoxidable, membrana impermeabilizante flexible tipo EVAC de 200 mm de anchura, con unión termosellada a los aleros del canal de drenaje y kit de fijación. (material) | 1.000 | 10181.00 | 10181.00 |
| mt15rev360b | Ud | Canal de drenaje de ABS con pendiente en su interior, de 70 mm de altura y 1500 mm de longitud, con soporte para revestimiento de acero inoxidable, membrana impermeabilizante flexible tipo EVAC de 200 mm de anchura, con unión termosellada a los aleros del canal de drenaje y kit de fijación. (material) | 1.000 | 10181.00 | 10181.00 |
| mt15rev362a | Ud | Pieza para cierre de ABS para canal de drenaje, de 70 mm de altura, con membrana impermeabilizante flexible tipo EVAC de 200 mm de anchura, con unión termosellada a el alero de la pieza para cierre y kit de fijación. (material) | 1.000 | 1144.08 | 1144.08 |
| mt15rev363b | Ud | Pieza terminal de ABS para canal de drenaje, de 70 mm de altura, con membrana impermeabilizante flexible tipo EVAC de 200 mm de anchura, con unión termosellada a el alero de la pieza terminal y kit de fijación. (material) | 1.000 | 1144.08 | 1144.08 |
| mo029 | h | Oficial aplicador de membranas y mantos impermeabilizantes. (mano de obra) | 0.383 | 78.26 | 29.97 |
| mo067 | h | Ayudante aplicador de membranas y mantos impermeabilizantes. (mano de obra) | 0.383 | 47.38 | 18.15 |
| mo008 | h | Oficial plomero. (mano de obra) | 0.438 | 80.58 | 35.29 |
| % | % | Herramienta menor | 2 % | 22749.34 | 454.99 |
|  |  | Costes directos |  |  | 23204.33 |
