# Encuentro de techumbre plana no transitable

- Propiedad del archivo: CYPE INGENIEROS, S.A.
- Formato: FIEBDC-3/2002
- Ámbito geográfico: México
- Divisa: MXN
- Costes indirectos: 3.00 %
- Gastos generales: 13.00 %
- Beneficio industrial: 6.00 %
- IVA: 16.00 %

## Q Techumbres

### QA Planas

#### QAF Puntos singulares

**QAF040** Ud Encuentro de techumbre plana no transitable, no ventilada, Deck, tipo convencional con domo. Impermeabilización con banda de refuerzo de 50 cm de anchura, realizada a partir de manto prefabricado de betún modificado con elastómero SBS, de 3 mm de espesor, con armado de fieltro de poliéster reforzado y estabilizado de 150 g/m², de superficie no protegida, totalmente adherido al soporte con soplete, previa imprimación con emulsión asfáltica aniónica con cargas. Remate con banda de terminación de 50 cm de desarrollo con manto prefabricado de betún modificado con elastómero SBS, de 3,5 mm de espesor, con armado de fieltro de poliéster reforzado y estabilizado de 150 g/m², con autoprotección mineral de color gris. Incluso perfiles auxiliares.
Encuentro de techumbre plana no transitable, no ventilada, Deck, tipo convencional con domo. Impermeabilización con banda de refuerzo de 50 cm de anchura, realizada a partir de manto prefabricado de betún modificado con elastómero SBS, de 3 mm de espesor, con armado de fieltro de poliéster reforzado y estabilizado de 150 g/m², de superficie no protegida, totalmente adherido al soporte con soplete, previa imprimación con emulsión asfáltica aniónica con cargas. Remate con banda de terminación de 50 cm de desarrollo con manto prefabricado de betún modificado con elastómero SBS, de 3,5 mm de espesor, con armado de fieltro de poliéster reforzado y estabilizado de 150 g/m², con autoprotección mineral de color gris. Incluso perfiles auxiliares.
Incluye: Limpieza y preparación de la superficie. Colocación de los perfiles auxiliares. Aplicación de la emulsión asfáltica. Colocación de la banda de refuerzo. Colocación de la banda de terminación.
Criterio de cuantificación de proyecto: Número de unidades previstas, según documentación gráfica de Proyecto.
Criterio de cuantificación de obra: Se medirá el número de unidades realmente ejecutadas según especificaciones de Proyecto.

| Código | Ud | Descripción | Rendimiento | Precio | Importe |
|---|---|---|---|---|---|
| mt14iea020c | kg | Emulsión asfáltica aniónica con cargas. (material) | 0.300 | 36.51 | 10.95 |
| mt14lba010k | m² | Manto prefabricado de betún modificado con elastómero SBS, de 3 mm de espesor, masa nominal 3 kg/m², con armado de fieltro de poliéster reforzado y estabilizado de 150 g/m², de superficie no protegida. (material) | 1.050 | 116.98 | 122.83 |
| mt14lga010ea | m² | Manto prefabricado de betún modificado con elastómero SBS, de 3,5 mm de espesor, masa nominal 5 kg/m², con armado de fieltro de poliéster reforzado y estabilizado de 150 g/m², con autoprotección mineral de color gris. (material) | 1.000 | 152.71 | 152.71 |
| mt15acc020d | m | Perfil de lámina de acero galvanizado, espesor 0,8 mm, desarrollo 300 mm, y 3 pliegues. (material) | 2.000 | 42.11 | 84.22 |
| mt15acc020c | m | Perfil de lámina de acero galvanizado, espesor 0,8 mm, desarrollo 300 mm, y 2 pliegues. (material) | 2.000 | 40.10 | 80.20 |
| op00sop010 |  | Soplete para soldadura de mantos prefabricados asfálticos. | 1.000 | 0.00 | 0.00 |
| mo029 | h | Oficial aplicador de membranas y mantos impermeabilizantes. (mano de obra) | 0.246 | 78.26 | 19.25 |
| mo067 | h | Ayudante aplicador de membranas y mantos impermeabilizantes. (mano de obra) | 0.246 | 47.38 | 11.66 |
| mo020 | h | Oficial albañil. (mano de obra) | 0.137 | 78.26 | 10.72 |
| mo113 | h | Cabo albañil. (mano de obra) | 0.137 | 45.47 | 6.23 |
| % | % | Herramienta menor | 2 % | 498.77 | 9.98 |
|  |  | Costes directos |  |  | 508.75 |
