# Alero decorativo formado por canecillo de madera y ladrillo cerámico hueco

- Propiedad del archivo: CYPE INGENIEROS, S.A.
- Formato: FIEBDC-3/2002
- Ámbito geográfico: México
- Costes indirectos: 3.00 %
- Gastos generales: 13.00 %
- Beneficio industrial: 6.00 %
- IVA: 16.00 %

## Q Techumbres

### QR Remates

#### QRA Aleros

**QRA010** m Alero decorativo formado por canecillo de madera y ladrillo cerámico hueco.
Formación de alero decorativo en tejado, formado por canecillos de madera de 80x10x15 cm separados 50 cm, ladrillo cerámico hueco de 50x20x3 cm, capa de compresión de 3 cm de espesor de concreto simple f'c=20 MPa (200 kg/cm²), clasificación de exposición A1, tamaño máximo del agregado 12 mm, revenimiento de 5 a 10 cm, enfoscado entre canecillos con mortero de cemento 1:3 y emboquillado.
Incluye: Todas. Replanteo y trazado en el losa de los elementos componentes del alero. Colocación de canecillos. Formación de tablero. Vertido, extendido y regleado de la capa de mortero de regularización. Enfoscado.
Criterio de medición de proyecto: Longitud del borde del faldón, medida por su cara exterior, según documentación gráfica de Proyecto.
Criterio de medición de obra: Se medirá, por su mayor desarrollo lineal, la longitud realmente ejecutada según especificaciones de Proyecto.

| Código | Ud | Descripción | Rendimiento | Precio | Importe |
|---|---|---|---|---|---|
| mt13anm010 | Ud | Canecillo de madera, 80x10x15 cm. (material) | 2.150 | 10.50 | 22.58 |
| mt04lvg020a | Ud | Tablero cerámico hueco machihembrado, para revestir, 50x20x3 cm. (material) | 4.000 | 0.31 | 1.24 |
| mt10hmf071agb | m³ | Concreto simple f'c=20 MPa (200 kg/cm²), clasificación de exposición A1, tamaño máximo del agregado 12 mm, revenimiento nominal del concreto fresco de 5 a 10 mm, premezclado, según RCDF NTC Diseño y Construcción de Estructuras de Concreto (2004). (material) | 0.030 | 92.80 | 2.78 |
| mt09mor010f | m³ | Mortero de cemento CEM II/B-P 32,5 N tipo M-15, confeccionado en obra con 450 kg/m³ de cemento y una proporción en volumen 1/3. (material) | 0.020 | 117.62 | 2.35 |
| mt27plj010b | l | Imprimación selladora para exterior, formulada con resinas alcídicas y pigmentos seleccionados, color blanco, aplicada con brocha, rodillo o pistola. (material) | 0.190 | 15.17 | 2.88 |
| mt27bss010a | l | Barniz sintético, aspecto mate. (material) | 0.090 | 7.67 | 0.69 |
| au00auh040 |  | Vibrador de concreto, eléctrico. | 1.000 | 0.00 | 0.00 |
| mo018 | h | Oficial albañil. (mano de obra) | 0.937 | 3.02 | 2.83 |
| mo072 | h | Ayudante albañil. (mano de obra) | 0.937 | 2.13 | 2.00 |
| mo036 | h | Oficial pintor. (mano de obra) | 0.361 | 3.02 | 1.09 |
| % | % | Costes directos complementarios | 2 % | 38.44 | 0.77 |
|  |  | Costes directos |  |  | 39.21 |
