# Alero decorativo formado por canecillo prefabricado de concreto y ladrillo cerámico hueco

- Propiedad del archivo: CYPE INGENIEROS, S.A.
- Formato: FIEBDC-3/2002
- Ámbito geográfico: México
- Costes indirectos: 3.00 %
- Gastos generales: 13.00 %
- Beneficio industrial: 6.00 %
- IVA: 16.00 %

## Q Techumbres

### QR Remates

#### QRA Aleros

**QRA010** m Alero decorativo formado por canecillo prefabricado de concreto y ladrillo cerámico hueco.
Formación de alero decorativo en tejado, formado por canecillos prefabricados de concreto de 90x7x10 cm en color blanco separados 50 cm, ladrillo cerámico hueco de 50x20x3 cm, capa de compresión de 3 cm de espesor de concreto simple f'c=20 MPa (200 kg/cm²), clasificación de exposición A1, tamaño máximo del agregado 12 mm, revenimiento de 5 a 10 cm, enfoscado entre canecillos con mortero de cemento 1:3 y emboquillado.
Incluye: Todas. Replanteo y trazado en el losa de los elementos componentes del alero. Colocación de canecillos. Formación de tablero. Vertido, extendido y regleado de la capa de mortero de regularización. Enfoscado.
Criterio de medición de proyecto: Longitud del borde del faldón, medida por su cara exterior, según documentación gráfica de Proyecto.
Criterio de medición de obra: Se medirá, por su mayor desarrollo lineal, la longitud realmente ejecutada según especificaciones de Proyecto.

| Código | Ud | Descripción | Rendimiento | Precio | Importe |
|---|---|---|---|---|---|
| mt13anh010b | Ud | Canecillo prefabricado de concreto, 90x7x10 cm, color blanco. (material) | 1.000 | 3.34 | 3.34 |
| mt04lvg020a | Ud | Tablero cerámico hueco machihembrado, para revestir, 50x20x3 cm. (material) | 4.000 | 0.31 | 1.24 |
| mt10hmf071agb | m³ | Concreto simple f'c=20 MPa (200 kg/cm²), clasificación de exposición A1, tamaño máximo del agregado 12 mm, revenimiento nominal del concreto fresco de 5 a 10 mm, premezclado, según RCDF NTC Diseño y Construcción de Estructuras de Concreto (2004). (material) | 0.030 | 92.80 | 2.78 |
| mt09mor010f | m³ | Mortero de cemento CEM II/B-P 32,5 N tipo M-15, confeccionado en obra con 450 kg/m³ de cemento y una proporción en volumen 1/3. (material) | 0.020 | 117.62 | 2.35 |
| au00auh040 |  | Vibrador de concreto, eléctrico. | 1.000 | 0.00 | 0.00 |
| mo018 | h | Oficial albañil. (mano de obra) | 1.123 | 3.02 | 3.39 |
| mo072 | h | Ayudante albañil. (mano de obra) | 1.123 | 2.13 | 2.39 |
| % | % | Costes directos complementarios | 2 % | 15.49 | 0.31 |
|  |  | Costes directos |  |  | 15.80 |
