# Limatesa de teja cerámica

- Propiedad del archivo: CYPE INGENIEROS, S.A.
- Formato: FIEBDC-3/2002
- Ámbito geográfico: México
- Divisa: MXN
- Costes indirectos: 3.00 %
- Gastos generales: 13.00 %
- Beneficio industrial: 6.00 %
- IVA: 16.00 %

## Q Techumbres

### QR Remates

#### QRL Limahoyas, limatesas y cumbreras

**QRL030** m Limatesa de teja cerámica.
Formación de limatesa con caballetes cerámicos, color rojo, para tejas curvas, impermeabilizada con banda autoadhesiva de aluminio, con la superficie en relieve y revestida por una de sus caras con una capa adhesiva de butilo de 0,15 mm de espesor, de 30 cm de anchura, y fijados con tornillos rosca-madera sobre polín de cumbrera de madera. Incluso solapes.
Incluye: Colocación del polín de cumbrera. Colocación de la banda autoadhesiva. Colocación y atornillado de las tejas.
Criterio de cuantificación de proyecto: Longitud medida en verdadera magnitud, según documentación gráfica de Proyecto.
Criterio de cuantificación de obra: Se medirá, en verdadera magnitud, la longitud realmente ejecutada según especificaciones de Proyecto.

| Código | Ud | Descripción | Rendimiento | Precio | Importe |
|---|---|---|---|---|---|
| mt13tac011a | Ud | Caballete cerámico, color rojo, para tejas curvas. (material) | 3.000 | 14.61 | 43.83 |
| mt13blw103 | Ud | Tornillo rosca-madera para sujeción de tejas a polín. (material) | 6.080 | 1.08 | 6.57 |
| mt13blw025b | m | Polín de cumbrera de 27x40 mm de sección, de madera aserrada de pino, tratada en autoclave, con clase de uso 2, acabado cepillado, con humedad inferior al 20%. Incluso elementos de fijación sobre bastidor estructural. (material) | 1.100 | 9.97 | 10.97 |
| mt13aev010ga | m | Banda autoadhesiva de aluminio, con la superficie en relieve y revestida por una de sus caras con una capa adhesiva de butilo de 0,15 mm de espesor, de 30 cm de anchura; para la impermeabilización de limatesas. (material) | 1.100 | 146.06 | 160.67 |
| mq06hor010 | h | Revolvedora de concreto. (maquinaria) | 0.006 | 28.14 | 0.17 |
| mo020 | h | Oficial albañil. (mano de obra) | 0.556 | 102.45 | 56.96 |
| mo112 | h | Peón albañil. (mano de obra) | 0.556 | 60.95 | 33.89 |
| % | % | Herramienta menor | 2 % | 313.06 | 6.26 |
|  |  | Costes directos |  |  | 319.32 |
