# Techumbre inclinada con una pendiente media del 60%

- Propiedad del archivo: CYPE INGENIEROS, S.A.
- Formato: FIEBDC-3/2002
- Ámbito geográfico: México
- Divisa: MXN
- Costes indirectos: 3.00 %
- Gastos generales: 13.00 %
- Beneficio industrial: 6.00 %
- IVA: 16.00 %

## Q Techumbres

### QT Inclinadas

#### QTP Pizarras

**QTP010** m² Techumbre inclinada con una pendiente media del 60%, compuesta de: formación de pendientes: tablero cerámico hueco machihembrado, para revestir, 50x20x3 cm sobre muros divisorios aligerados de 100 cm de altura media; impermeabilización monocapa adherida: manto prefabricado de betún modificado con elastómero SBS, de 2,5 mm de espesor, con armado de fieltro de poliéster no tejido de 160 g/m²; cobertura: pizarra para techar en piezas rectangulares, sobre polines de madera.
Techumbre inclinada con una pendiente media del 60%. FORMACIÓN DE PENDIENTES: tablero cerámico hueco machihembrado, para revestir, 50x20x3 cm, con una capa de regularización de mortero de cemento, confeccionado en obra, dosificación 1:6, de 3 cm de espesor y acabado flotado y relleno de las juntas entre las piezas de dos tramos contiguos con el mismo mortero, apoyada sobre muros divisorios aligerados de tabique de barro hueco, asentados con mortero de cemento, confeccionado en obra, dosificación 1:6 con maestra superior del mismo mortero, con una altura media de 100 cm, arriostrados transversalmente cada 2 m aproximadamente, todo ello sobre losa de concreto (no incluido en este precio); IMPERMEABILIZACIÓN: tipo monocapa adherida, formada por manto prefabricado de betún modificado con elastómero SBS, de 2,5 mm de espesor, con armado de fieltro de poliéster no tejido de 160 g/m², de superficie no protegida, totalmente adherido al soporte con soplete previa imprimación con emulsión asfáltica aniónica con cargas; COBERTURA: pizarra para techar en piezas rectangulares, 32x22 cm, de segunda calidad, grueso 3 a 4 mm, colocada formando tres espesores (techumbre terciada), y fijada sobre polines de madera de pino de 42x27 mm de sección, dispuestos en hiladas paralelas al alero. Incluso parte proporcional de caballetes y limas, remates de lámina galvanizada de 25 cm de desarrollo, piezas de ventilación de techumbre, goterones y piezas especiales para formación de cumbreras y limatesas con forrados metálicos y acabados de pizarra, aleros, endobles y bordes libres.
Incluye: Limpieza del supradós de la losa. Replanteo y trazo de limatesas, limahoyas, encuentros y juntas. Formación de tabicas perimetrales con piezas cerámicas. Formación de muros divisorios aligerados. Maestreado del remate de los muros divisorios aligerados para recibir el tablero. Colocación de las cintas de papel sobre los muros divisorios aligerados. Colocación de las piezas cerámicas que forman el tablero. Colado, extendido y regleado de la capa de mortero de regularización. Limpieza y preparación del soporte. Imprimación. Colocación de la impermeabilización. Situación y fijación del enrastrelado a intervalos regulares. Fijación de las piezas de pizarra. Ejecución de remates.
Criterio de cuantificación de proyecto: Superficie del faldón medida en verdadera magnitud, según documentación gráfica de Proyecto, sin tener en cuenta el traslape correspondiente de las piezas de pizarra. Incluyendo formación de cumbreras, limatesas, aleros y bordes libres. No se incluyen formación de limahoyas, aleros decorativos ni encuentros de faldones con paramentos verticales, chimeneas, ventanas o ductos de ventilación.
Criterio de cuantificación de obra: Se medirá, en verdadera magnitud, la superficie realmente ejecutada según especificaciones de Proyecto, sin tener en cuenta el traslape correspondiente de las piezas de pizarra. Incluyendo formación de cumbreras, limatesas, aleros y bordes libres. No se incluyen formación de limahoyas, aleros decorativos ni encuentros de faldones con paramentos verticales, chimeneas, ventanas o ductos de ventilación.

| Código | Ud | Descripción | Rendimiento | Precio | Importe |
|---|---|---|---|---|---|
| mt04lvc010c | Ud | Tabique de barro hueco doble, para revestir, 24x11,5x9 cm, densidad 780 kg/m³. (material) | 75.451 | 2.01 | 151.66 |
| mt08aaa010a | m³ | Agua. (material) | 0.012 | 20.40 | 0.24 |
| mt01arg005a | t | Arena de cantera, para mortero hecho en obra. (material) | 0.073 | 283.32 | 20.68 |
| mt08cem000f | kg | Cemento gris en sacos. (material) | 11.250 | 2.00 | 22.50 |
| mt04lvg020a | Ud | Tablero cerámico hueco machihembrado, para revestir, 50x20x3 cm. (material) | 10.900 | 6.03 | 65.73 |
| mt14iea020c | kg | Emulsión asfáltica aniónica con cargas. (material) | 0.300 | 36.44 | 10.93 |
| mt14lba010c | m² | Manto prefabricado de betún modificado con elastómero SBS, de 2,5 mm de espesor, masa nominal 3 kg/m², con armado de fieltro de poliéster no tejido de 160 g/m², de superficie no protegida. (material) | 1.100 | 133.44 | 146.78 |
| mt13blw010d | m | Polín de madera de pino gallego tratado o pino rojo, 42x27 mm, calidad VI. (material) | 6.810 | 7.95 | 54.14 |
| mt13eag023 | Ud | Clavo de acero para fijación de polín de madera a soporte de concreto o mortero. (material) | 10.620 | 1.18 | 12.53 |
| mt13piz100d | m² | Pizarra para techar en piezas rectangulares, 32x22 cm, de segunda calidad, grueso 3 a 4 mm. (material) | 1.090 | 132.24 | 144.14 |
| mt13piz050 | kg | Elementos de sujeción de acero inoxidable (clavos, ganchos, puntas, etc.). (material) | 0.460 | 57.83 | 26.60 |
| mt13piz051 | Ud | Pieza de ventilación de lámina galvanizada. (material) | 0.050 | 106.71 | 5.34 |
| mt13piz053b | m² | Lámina de zinc natural de 0,65 mm de espesor, en bobina. (material) | 0.192 | 199.88 | 38.38 |
| mq06hor010 | h | Revolvedora de concreto. (maquinaria) | 0.043 | 23.02 | 0.99 |
| mo020 | h | Oficial albañil. (mano de obra) | 1.167 | 78.26 | 91.33 |
| mo077 | h | Ayudante albañil. (mano de obra) | 1.664 | 47.38 | 78.84 |
| mo029 | h | Oficial aplicador de membranas y mantos impermeabilizantes. (mano de obra) | 0.427 | 78.26 | 33.42 |
| mo067 | h | Ayudante aplicador de membranas y mantos impermeabilizantes. (mano de obra) | 0.427 | 47.38 | 20.23 |
| mo036 | h | Oficial colocador de pizarra. (mano de obra) | 0.594 | 78.26 | 46.49 |
| mo074 | h | Ayudante colocador de pizarra. (mano de obra) | 0.594 | 47.38 | 28.14 |
| % | % | Herramienta menor | 2 % | 999.09 | 19.98 |
|  |  | Costes directos |  |  | 1019.07 |
