# Tablero para techumbre inclinada formado por placas prefabricadas de concreto reforzado

- Propiedad del archivo: CYPE INGENIEROS, S.A.
- Formato: FIEBDC-3/2002
- Ámbito geográfico: México
- Divisa: MXN
- Costes indirectos: 3.00 %
- Gastos generales: 13.00 %
- Beneficio industrial: 6.00 %
- IVA: 16.00 %

## Q Techumbres

### QT Inclinadas

#### QTY Reparaciones y refuerzos

**QTY053** m² Tablero para techumbre inclinada formado por placas prefabricadas de concreto reforzado, de 1500x500x50 mm, asentadas con mortero de cemento, confeccionado en obra, dosificación 1:6 y colocadas sobre una cinta de papel dispuesta sobre las maestras de los muros divisorios aligerados (no incluidos en este precio).
Formación de tablero cerámico en techumbre inclinada, mediante la disposición de placas prefabricadas de concreto reforzado, de 1500x500x50 mm, asentadas con mortero de cemento, confeccionado en obra, dosificación 1:6 y colocadas sobre una cinta de papel dispuesta sobre las maestras de los muros divisorios aligerados (no incluidos en este precio). Incluso parte proporcional de replanteo y corte de las piezas, nivelación y aplomado, formación de juntas, resolución de encuentros con paramentos verticales y retacados.
Incluye: Replanteo. Corte de las piezas. Colocación de las placas de concreto que forman el tablero.
Criterio de cuantificación de proyecto: Superficie del faldón medida en verdadera magnitud, según documentación gráfica de Proyecto.
Criterio de cuantificación de obra: Se medirá, en verdadera magnitud, la superficie realmente ejecutada según especificaciones de Proyecto.

| Código | Ud | Descripción | Rendimiento | Precio | Importe |
|---|---|---|---|---|---|
| mt07pha110a | m² | Placa prefabricada de concreto reforzado, de 1500x500x50 mm, para tablero de techumbre inclinada. (material) | 1.020 | 74.87 | 76.37 |
| mt08aaa010a | m³ | Agua. (material) | 0.006 | 20.43 | 0.12 |
| mt01arg005a | t | Arena de cantera, para mortero hecho en obra. (material) | 0.016 | 282.77 | 4.52 |
| mt08cem000f | kg | Cemento gris en sacos. (material) | 2.500 | 2.00 | 5.00 |
| mq06hor010 | h | Revolvedora de concreto. (maquinaria) | 0.008 | 23.28 | 0.19 |
| mo020 | h | Oficial albañil. (mano de obra) | 0.451 | 82.84 | 37.36 |
| mo077 | h | Ayudante albañil. (mano de obra) | 0.554 | 43.61 | 24.16 |
| % | % | Herramienta menor | 2 % | 147.72 | 2.95 |
|  |  | Costes directos |  |  | 150.67 |
