# Chapado en paramento vertical

- Propiedad del archivo: CYPE INGENIEROS, S.A.
- Formato: FIEBDC-3/2002
- Ámbito geográfico: México
- Divisa: MXN
- Costes indirectos: 3.00 %
- Gastos generales: 13.00 %
- Beneficio industrial: 6.00 %
- IVA: 16.00 %

## R Revestimientos y lambrines

### RC Chapados y aplacados

#### RCP De piedra natural

**RCP100** m² Chapado en paramento vertical, hasta 3 m de altura, con placas de mármol Amarillo Marés con la calidad exigida por el método de clasificación de "LEVANTINA", acabado apomazado, de 60x40x2 cm, pegadas con adhesivo cementoso mejorado, C2 TE, con deslizamiento reducido y tiempo abierto ampliado; y emboquillado con mortero de juntas cementoso, CG1, para junta mínima (entre 1,5 y 3 mm), con la misma tonalidad de las piezas.
Suministro y colocación de chapado en paramento vertical, hasta 3 m de altura, con placas de mármol Amarillo Marés con la calidad exigida por el método de clasificación de "LEVANTINA", acabado apomazado, de 60x40x2 cm, color gris amarillento, pegadas al paramento soporte con adhesivo cementoso mejorado, C2 TE, con deslizamiento reducido y tiempo abierto ampliado, gris. Emboquillado con mortero de juntas cementoso, CG1, para junta mínima (entre 1,5 y 3 mm), con la misma tonalidad de las piezas. Incluso parte proporcional de preparación previa de las placas y el paramento soporte, formación de cajas, cortes, remates de cantos, realización de encuentros con otros materiales, juntas, crucetas de PVC y piezas especiales.
Incluye: Replanteo de las placas en el paramento conforme al despiece indicado. Preparación de la piedra natural y del paramento a revestir. Extendido de la pasta adhesiva sobre el paramento. Colocación de placas por hiladas, disponiendo crucetas de plástico en los vértices. Colocación de placas por hiladas, disponiendo crucetas de plástico en los vértices. Comprobación del aplomado, nivel y alineación de la hilada de placas. Colocación de las siguientes hiladas. Emboquillado. Limpieza final del paramento.
Criterio de cuantificación de proyecto: Superficie medida según documentación gráfica de Proyecto, deduciendo los huecos de superficie mayor de 1 m², añadiendo a cambio la superficie de la parte interior del hueco, correspondiente al desarrollo de jambas y dinteles. No se ha incrementado la cuantificación por roturas y recortes, ya que en la descomposición se ha considerado un 5% más de piezas.
Criterio de cuantificación de obra: Se medirá la superficie realmente ejecutada según especificaciones de Proyecto, deduciendo los huecos de superficie mayor de 1 m², añadiendo a cambio la superficie de la parte interior del hueco, correspondiente al desarrollo de jambas y dinteles.

| Código | Ud | Descripción | Rendimiento | Precio | Importe |
|---|---|---|---|---|---|
| mt18lev030aaeb | m² | Placa de mármol Amarillo Marés con la calidad exigida por el método de clasificación de "LEVANTINA", acabado apomazado, de 60x40x2 cm, color gris amarillento, procedente de Carravasa en La Romana, Alicante (España). (material) | 1.050 | 785.84 | 825.13 |
| mt19paj010 | m² | Repercusión por anclaje mediante grapas de acero inoxidable de 5 mm, en chapado de paramentos con materiales pétreos. (material) | 1.000 | 48.22 | 48.22 |
| mt09mcr021q | kg | Adhesivo cementoso mejorado, C2 TE, con deslizamiento reducido y tiempo abierto ampliado, color gris. (material) | 2.500 | 7.77 | 19.43 |
| mt18acc050b | Ud | Crucetas de PVC para separación entre 3 y 15 mm. (material) | 12.000 | 0.41 | 4.92 |
| mt09mcr060c | kg | Mortero de juntas cementoso, CG1, para junta mínima entre 1,5 y 3 mm. (material) | 0.100 | 9.07 | 0.91 |
| op00sie030 |  | Sierra de disco de diamante, para mesa de trabajo, de corte húmedo. | 1.000 | 0.00 | 0.00 |
| op00tal010 |  | Taladro. | 1.000 | 0.00 | 0.00 |
| mo022 | h | Oficial colocador de piedra natural. (mano de obra) | 1.048 | 91.12 | 95.49 |
| mo060 | h | Ayudante colocador de piedra natural. (mano de obra) | 1.048 | 47.91 | 50.21 |
| % | % | Herramienta menor | 2 % | 1044.31 | 20.89 |
|  |  | Costes directos |  |  | 1065.20 |
