# Revestimiento mural con plancha de aluminio

- Propiedad del archivo: CYPE INGENIEROS, S.A.
- Formato: FIEBDC-3/2002
- Ámbito geográfico: México
- Divisa: MXN
- Costes indirectos: 3.00 %
- Gastos generales: 13.00 %
- Beneficio industrial: 6.00 %
- IVA: 16.00 %

## R Revestimientos y lambrines

### RD Decorativos

#### RDE Metálicos

**RDE020** m² Revestimiento mural con plancha de aluminio.
Revestimiento decorativo de paramentos interiores con plancha de aluminio lacado especial, de 1,5 mm de espesor, cortada a medida, fijación con tornillos de acero galvanizado a una estructura metálica de perfiles de plancha de acero galvanizado, de 85 mm de anchura, anclada al paramento vertical cada 600 mm, con anclajes mecánicos con taquete de nylon y tornillo de acero galvanizado, de cabeza avellanada.
Incluye: Limpieza y preparación de la superficie soporte. Replanteo. Fijación de los perfiles sobre el paramento. Corte y preparación del revestimiento. Colocación y fijación del revestimiento. Resolución de encuentros y puntos singulares.
Criterio de cuantificación de proyecto: Superficie medida según documentación gráfica de Proyecto, deduciendo los huecos de superficie mayor de 2 m².
Criterio de cuantificación de obra: Se medirá la superficie realmente ejecutada según especificaciones de Proyecto, deduciendo los huecos de superficie mayor de 2 m².

| Código | Ud | Descripción | Rendimiento | Precio | Importe |
|---|---|---|---|---|---|
| mt29pme030a | m | Perfil de plancha de acero galvanizado, de 85 mm de anchura. (material) | 1.660 | 17.80 | 29.55 |
| mt26aaa033a | Ud | Anclaje mecánico con taquete de nylon y tornillo de acero galvanizado, de cabeza avellanada. (material) | 12.000 | 4.81 | 57.72 |
| mt29pme020Ia | m² | Plancha de aluminio lacado especial, de 1,5 mm de espesor, cortada a medida, para revestimiento de paramentos verticales interiores. (material) | 1.050 | 460.88 | 483.92 |
| mt29pme040a | Ud | Tornillo de acero galvanizado. (material) | 9.330 | 0.38 | 3.55 |
| mo018 | h | Oficial 1ª cerrajero. (mano de obra) | 0.446 | 101.52 | 45.28 |
| mo059 | h | Ayudante cerrajero. (mano de obra) | 0.446 | 61.11 | 27.26 |
| % | % | Herramienta menor | 2 % | 647.28 | 12.95 |
|  |  | Costes directos |  |  | 660.23 |
