# Revestimiento con tablero de fibras de madera y resinas sintéticas de densidad media (MDF)

- Propiedad del archivo: CYPE INGENIEROS, S.A.
- Formato: FIEBDC-3/2002
- Ámbito geográfico: México
- Divisa: MXN
- Costes indirectos: 3.00 %
- Gastos generales: 13.00 %
- Beneficio industrial: 6.00 %
- IVA: 16.00 %

## R Revestimientos y lambrines

### RD Decorativos

#### RDM De madera

**RDM010** m² Revestimiento con tablero de fibras de madera y resinas sintéticas de densidad media (MDF), hidrófugo, recubierto por ambas caras con una lámina fina de madera de calidad Select 035/037, de 16 mm de espesor, clavado a polines de madera de pino de 5x5 cm, dispuestos cada 40 cm, fijados con tornillos sobre el paramento vertical.
Suministro y colocación de revestimiento decorativo de paramentos interiores mediante tablero de fibras de madera y resinas sintéticas de densidad media (MDF), hidrófugo, recubierto por ambas caras con una lámina fina de madera de calidad Select 035/037, de 16 mm de espesor, clavado sobre bastidor de polines de madera de 5x5 cm, dispuestos cada 40 cm, fijados con tornillos sobre la superficie regularizada de paramentos verticales interiores. Incluso parte proporcional de preparación y limpieza de la superficie, formación de encuentros, cortes del material y remates perimetrales.
Incluye: Preparación y limpieza de la superficie a revestir. Replanteo de juntas, huecos y encuentros. Replanteo de los polines del bastidor. Corte y presentación de los tableros. Colocación sobre el bastidor. Resolución del perímetro del revestimiento. Limpieza de la superficie.
Criterio de cuantificación de proyecto: Superficie medida según documentación gráfica de Proyecto, deduciendo los huecos de superficie mayor de 2 m².
Criterio de cuantificación de obra: Se medirá la superficie realmente ejecutada según especificaciones de Proyecto, deduciendo los huecos de superficie mayor de 2 m².

| Código | Ud | Descripción | Rendimiento | Precio | Importe |
|---|---|---|---|---|---|
| mt18mva010c | m | Polín de madera de pino, con humedad entre 8% y 12%, de 50x50 mm. (material) | 2.000 | 32.47 | 64.94 |
| mt29tma120 | Ud | Tornillo de acero galvanizado, de 80 mm de longitud, con arandela. (material) | 3.000 | 1.64 | 4.92 |
| mt29tma130 | Ud | Taquete largo, de plástico, para pared. (material) | 3.000 | 0.33 | 0.99 |
| mt29tmf025aac | m² | Tablero de fibras de madera y resinas sintéticas de densidad media (MDF), hidrófugo, recubierto por ambas caras con una lámina fina de madera de calidad Select 035/037, de 16 mm de espesor. (material) | 1.050 | 240.41 | 252.43 |
| mt13eag022 | Ud | Clavo de acero para fijación de polín de madera a soporte de madera. (material) | 3.000 | 0.66 | 1.98 |
| op00cla010 |  | Clavadora neumática. | 1.000 | 0.00 | 0.00 |
| op00cep010 |  | Garlopa. | 1.000 | 0.00 | 0.00 |
| mo017 | h | Oficial carpintero. (mano de obra) | 0.637 | 92.81 | 59.12 |
| mo058 | h | Ayudante carpintero. (mano de obra) | 0.318 | 48.27 | 15.35 |
| % | % | Herramienta menor | 2 % | 399.73 | 7.99 |
|  |  | Costes directos |  |  | 407.72 |
