# Revestimiento con tablero de triplay fenólico de 10 mm de espesor

- Propiedad del archivo: CYPE INGENIEROS, S.A.
- Formato: FIEBDC-3/2002
- Ámbito geográfico: México
- Divisa: MXN
- Costes indirectos: 3.00 %
- Gastos generales: 13.00 %
- Beneficio industrial: 6.00 %
- IVA: 16.00 %

## R Revestimientos y lambrines

### RD Decorativos

#### RDM De madera

**RDM010** m² Revestimiento con tablero de triplay fenólico de 10 mm de espesor, con la aparente revestida con una lámina de madera de pino Oregón, clavado a polines de madera de pino de 5x5 cm, dispuestos cada 40 cm, fijados con tornillos sobre el paramento vertical.
Suministro y colocación de revestimiento decorativo de paramentos interiores mediante tablero de triplay fenólico de 10 mm de espesor, con la cara interior de conífera y la aparente revestida con una lámina fina de madera de pino Oregón, barnizada en fábrica, con junta machihembrada, clavado sobre bastidor de polines de madera de 5x5 cm, dispuestos cada 40 cm, fijados con tornillos sobre la superficie regularizada de paramentos verticales interiores. Incluso parte proporcional de preparación y limpieza de la superficie, formación de encuentros, cortes del material y remates perimetrales.
Incluye: Preparación y limpieza de la superficie a revestir. Replanteo de juntas, huecos y encuentros. Replanteo de los polines del bastidor. Corte y presentación de los tableros. Colocación sobre el bastidor. Resolución del perímetro del revestimiento. Limpieza de la superficie.
Criterio de cuantificación de proyecto: Superficie medida según documentación gráfica de Proyecto, deduciendo los huecos de superficie mayor de 2 m².
Criterio de cuantificación de obra: Se medirá la superficie realmente ejecutada según especificaciones de Proyecto, deduciendo los huecos de superficie mayor de 2 m².

| Código | Ud | Descripción | Rendimiento | Precio | Importe |
|---|---|---|---|---|---|
| mt18mva010c | m | Polín de madera de pino, con humedad entre 8% y 12%, de 50x50 mm. (material) | 2.000 | 32.47 | 64.94 |
| mt29tma120 | Ud | Tornillo de acero galvanizado, de 80 mm de longitud, con arandela. (material) | 3.000 | 1.64 | 4.92 |
| mt29tma130 | Ud | Taquete largo, de plástico, para pared. (material) | 3.000 | 0.33 | 0.99 |
| mt29tma020l | m² | Tablero de triplay fenólico de 10 mm de espesor, con la cara interior de conífera y la aparente revestida con una lámina fina de madera de pino Oregón, barnizada en fábrica, con junta machihembrada, para revestimiento de paramentos verticales interiores. (material) | 1.050 | 569.65 | 598.13 |
| mt13eag022 | Ud | Clavo de acero para fijación de polín de madera a soporte de madera. (material) | 3.000 | 0.66 | 1.98 |
| op00cla010 |  | Clavadora neumática. | 1.000 | 0.00 | 0.00 |
| op00cep010 |  | Garlopa. | 1.000 | 0.00 | 0.00 |
| mo017 | h | Oficial carpintero. (mano de obra) | 0.637 | 92.81 | 59.12 |
| mo058 | h | Ayudante carpintero. (mano de obra) | 0.318 | 48.27 | 15.35 |
| % | % | Herramienta menor | 2 % | 745.43 | 14.91 |
|  |  | Costes directos |  |  | 760.34 |
