# Remate curvo de peldaño con revestimiento laminado o de madera, mediante perfil de aluminio anodizado, de 10 mm de altura, color plata, fijado mecánicamente

- Propiedad del archivo: CYPE INGENIEROS, S.A.
- Formato: FIEBDC-3/2002
- Ámbito geográfico: México
- Divisa: MXN
- Costes indirectos: 3.00 %
- Gastos generales: 13.00 %
- Beneficio industrial: 6.00 %
- IVA: 16.00 %

## R Revestimientos y lambrines

### RE Escaleras

#### REA Remates de peldaño

**REA010** m Remate curvo de peldaño con revestimiento laminado o de madera, mediante perfil de aluminio anodizado, de 10 mm de altura, color plata, fijado mecánicamente.
Formación de remate curvo de peldaño con revestimiento laminado o de madera, mediante perfil de aluminio anodizado, de 10 mm de altura, color plata. Incluso limpieza y preparación de la superficie soporte, replanteo y fijación del perfil con tornillos de acero.
Incluye: Limpieza y preparación de la superficie soporte. Replanteo. Corte, colocación y fijación del perfil.
Criterio de cuantificación de proyecto: Longitud medida según documentación gráfica de Proyecto.
Criterio de cuantificación de obra: Se medirá la longitud realmente ejecutada según especificaciones de Proyecto.

| Código | Ud | Descripción | Rendimiento | Precio | Importe |
|---|---|---|---|---|---|
| mt18rpe020e | m | Perfil de aluminio anodizado, de 10 mm de altura, color plata, para remate de peldaño con revestimiento laminado o de madera; incluso accesorios de fijación. (material) | 1.050 | 284.64 | 298.87 |
| op00cla010 |  | Clavadora neumática. | 1.000 | 0.00 | 0.00 |
| op00cep010 |  | Garlopa. | 1.000 | 0.00 | 0.00 |
| mo023 | h | Oficial colocador de pisos. (mano de obra) | 0.073 | 78.26 | 5.71 |
| % | % | Herramienta menor | 2 % | 304.58 | 6.09 |
|  |  | Costes directos |  |  | 310.67 |
