# Tratamiento superficial de protección anticarbonatación para elementos de concreto y mortero

- Propiedad del archivo: CYPE INGENIEROS, S.A.
- Formato: FIEBDC-3/2002
- Ámbito geográfico: México
- Costes indirectos: 3.00 %
- Gastos generales: 13.00 %
- Beneficio industrial: 6.00 %
- IVA: 16.00 %

## R Revestimientos y lambrines

### RL Tratamientos superficiales de protección

#### RLB Anticarbonatación

**RLB010** m² Tratamiento superficial de protección anticarbonatación para elementos de concreto y mortero, mediante mano de fondo y mano de acabado con revestimiento elástico a base de resinas acrílicas en dispersión acuosa, impermeable al dióxido de carbono y permeable al vapor de agua, color gris, textura lisa (rendimiento: 0,4 kg/m² cada mano); limpieza previa del soporte.
Formación de capa de protección anticarbonatación en elementos de concreto y mortero, mediante dos manos (fondo y acabado) con revestimiento elástico a base de resinas acrílicas en dispersión acuosa, impermeable al dióxido de carbono y permeable al vapor de agua, color gris, textura lisa, aplicado con rodillo, rendimiento: 0,4 kg/m² cada mano. Incluso parte proporcional de preparación de la superficie soporte.
Incluye: Limpieza de la superficie soporte. Aplicación de la mano de fondo. Aplicación de la mano de acabado.
Criterio de cuantificación de proyecto: Superficie medida según documentación gráfica de Proyecto.
Criterio de cuantificación de obra: Se medirá la superficie realmente ejecutada según especificaciones de Proyecto.

| Código | Ud | Descripción | Rendimiento | Precio | Importe |
|---|---|---|---|---|---|
| mt09reh180d | kg | Revestimiento elástico a base de resinas acrílicas en dispersión acuosa, impermeable al dióxido de carbono y permeable al vapor de agua, color a elegir, para la protección de concreto o mortero, frente a la carbonatación y ambientes agresivos contaminados. (material) | 0.200 | 3.30 | 0.66 |
| mt09reh180d | kg | Revestimiento elástico a base de resinas acrílicas en dispersión acuosa, impermeable al dióxido de carbono y permeable al vapor de agua, color a elegir, para la protección de concreto o mortero, frente a la carbonatación y ambientes agresivos contaminados. | 0.200 | 3.30 | 0.66 |
| mo038 | h | Oficial pintor. (mano de obra) | 0.189 | 2.62 | 0.50 |
| mo076 | h | Ayudante pintor. (mano de obra) | 0.189 | 1.38 | 0.26 |
| % | % | Herramienta menor | 2 % | 2.08 | 0.04 |
|  |  | Costes directos |  |  | 2.12 |
