# Laca

- Propiedad del archivo: CYPE INGENIEROS, S.A.
- Formato: FIEBDC-3/2002
- Ámbito geográfico: México
- Divisa: MXN
- Costes indirectos: 3.00 %
- Gastos generales: 13.00 %
- Beneficio industrial: 6.00 %
- IVA: 16.00 %

## R Revestimientos y lambrines

### RM Pinturas y tratamientos sobre soporte de madera

#### RML Lacas

**RML010** m² Laca.
Aplicación manual de dos manos de laca nitrocelulósica para interior, color blanco, acabado satinado, diluida con un 20% a 30% de disolvente, (rendimiento: 0,12 l/m² cada mano); previa aplicación de una mano de imprimación tapaporos, diluida con un 20% a 30% de disolvente, (rendimiento: 0,12 l/m²), sobre superficie de barandal de madera, en interiores. Incluso lijado.
Criterio de valoración económica: El precio incluye la protección de los elementos del entorno que puedan verse afectados durante los trabajos.
Incluye: Preparación y limpieza de la superficie soporte. Aplicación de una mano de fondo. Aplicación de dos manos de acabado.
Criterio de cuantificación de proyecto: Superficie medida según documentación gráfica de Proyecto, sin descontar huecos, considerando la superficie que encierran, definida por sus dimensiones máximas, por una sola cara.
Criterio de cuantificación de obra: Se medirá la superficie realmente ejecutada según especificaciones de Proyecto, por una sola cara, considerando la superficie que encierran, definida por sus dimensiones máximas.

| Código | Ud | Descripción | Rendimiento | Precio | Importe |
|---|---|---|---|---|---|
| mt27lwa020 | l | Disolvente especial para lacas. (material) | 0.090 | 70.53 | 6.35 |
| mt27tma020a | l | Imprimación tapaporos. (material) | 0.120 | 445.62 | 53.47 |
| mt27lni010e | l | Laca nitrocelulósica para interior, color blanco, acabado satinado. (material) | 0.240 | 545.86 | 131.01 |
| op00dec010 |  | Decapador. | 1.000 | 0.00 | 0.00 |
| op00tal020 |  | Taladro con batidora. | 1.000 | 0.00 | 0.00 |
| mo038 | h | Oficial pintor. (mano de obra) | 0.296 | 117.66 | 34.83 |
| mo076 | h | Ayudante pintor. (mano de obra) | 0.296 | 71.65 | 21.21 |
| % | % | Herramienta menor | 2 % | 246.87 | 4.94 |
|  |  | Costes directos |  |  | 251.81 |
