# Reparación de grietas en paramento exterior aplanado grueso

- Propiedad del archivo: CYPE INGENIEROS, S.A.
- Formato: FIEBDC-3/2002
- Ámbito geográfico: México
- Divisa: MXN
- Costes indirectos: 3.00 %
- Gastos generales: 13.00 %
- Beneficio industrial: 6.00 %
- IVA: 16.00 %

## R Revestimientos y lambrines

### RP Aplanados tradicionales

#### RPY Reparaciones

**RPY005** m² Reparación de grietas en paramento exterior aplanado grueso.
Reparación de grietas en paramento vertical exterior, aplanado grueso con mortero de cemento, mediante picado del revestimiento con medios manuales, aplicación de mortero de cemento 1:6 a buena vista con acabado superficial rugoso, para servir de base a un posterior revestimiento, reforzado con malla de fibra de vidrio tejida, con impregnación de PVC, de 10x10 mm de separación de malla, antiálcalis, de 115 a 125 g/m² y 500 µm de espesor. Incluso limpieza previa de la superficie a reparar, repasos, curado, limpieza final, retiro, acopio y carga manual de escombros sobre camión o contenedor.
Incluye: Limpieza previa de la superficie a reparar. Picado manual. Aplicación de mortero. Colocación de la malla. Acabado superficial. Curado. Limpieza final. Carga de escombros sobre camión o contenedor.
Criterio de cuantificación de proyecto: Superficie medida según documentación gráfica de Proyecto.
Criterio de cuantificación de obra: Se medirá la superficie realmente ejecutada según especificaciones de Proyecto.

| Código | Ud | Descripción | Rendimiento | Precio | Importe |
|---|---|---|---|---|---|
| mt09mor010c | m³ | Mortero de cemento CEM II/B-P 32,5 N tipo M-5, confeccionado en obra con 250 kg/m³ de cemento y una proporción en volumen 1/6. (material) | 0.015 | 1690.11 | 25.35 |
| mt09var030a | m² | Malla de fibra de vidrio tejida, con impregnación de PVC, de 10x10 mm de separación de malla, antiálcalis, de 115 a 125 g/m² y 500 µm de espesor, para armar revocos tradicionales, aplanados gruesos y morteros. (material) | 1.050 | 22.72 | 23.86 |
| op00tal020 |  | Taladro con batidora. | 1.000 | 0.00 | 0.00 |
| mo020 | h | Oficial albañil. (mano de obra) | 0.664 | 119.98 | 79.67 |
| mo113 | h | Cabo albañil. (mano de obra) | 1.188 | 70.30 | 83.52 |
| % | % | Herramienta menor | 2 % | 212.40 | 4.25 |
|  |  | Costes directos |  |  | 216.65 |
