# Reparación de grietas con movimiento

- Propiedad del archivo: CYPE INGENIEROS, S.A.
- Formato: FIEBDC-3/2002
- Ámbito geográfico: México
- Costes indirectos: 3.00 %
- Gastos generales: 13.00 %
- Beneficio industrial: 6.00 %
- IVA: 16.00 %

## R Revestimientos y lambrines

### RP Aplanados tradicionales

#### RPY Reparaciones

**RPY011** m² Reparación de grietas con movimiento, de más de 5 mm de anchura, en paramento de yeso, interior, vertical, de hasta 3 m de altura, mediante picado del revestimiento con medios manuales, aplicación de masilla reforzada con fibra de vidrio de 1,20 g/cm³ de densidad y lijado de la superficie para eliminar rugosidades.
Reparación de grietas con movimiento, de más de 5 mm de anchura, en paramento de yeso, interior, vertical, de hasta 3 m de altura, mediante picado con medios manuales del revestimiento situado en los bordes de la grieta, humectación de la superficie y masillado de la zona con espátula y masilla reforzada con fibra de vidrio de 1,20 g/cm³ de densidad, y lijado final de la superficie con lija de grano fino, para eliminar rugosidades. Incluso parte proporcional de limpieza previa de la superficie a reparar, repasos, limpieza final, recogida, acopio y carga manual de escombros sobre camión o contenedor.
Incluye: Limpieza previa de la superficie a reparar. Picado manual. Humectación del soporte. Aplicación de masilla. Lijado. Limpieza final. Carga de escombros sobre camión o contenedor.
Criterio de cuantificación de proyecto: Superficie medida según documentación gráfica de Proyecto.
Criterio de cuantificación de obra: Se medirá la superficie realmente ejecutada según especificaciones de Proyecto.

| Código | Ud | Descripción | Rendimiento | Precio | Importe |
|---|---|---|---|---|---|
| mt27pfj024a | kg | Masilla elástica reforzada con fibra de vidrio, de interior y exterior, de 1,20 g/cm³ de densidad, para relleno y armado de fisuras y grietas, color blanco, aplicado con espátula o llana, sobre soportes de yeso, cemento, madera y revestimientos plásticos. (material) | 0.011 | 11.83 | 0.13 |
| op00tal020 |  | Taladro con batidora. | 1.000 | 0.00 | 0.00 |
| mo033 | h | Oficial yesero. (mano de obra) | 0.246 | 2.62 | 0.64 |
| mo071 | h | Ayudante yesero. (mano de obra) | 0.320 | 1.38 | 0.44 |
| % | % | Herramienta menor | 2 % | 1.21 | 0.02 |
|  |  | Costes directos |  |  | 1.23 |
