# Solera seca F151.es "KNAUF" Aquapanel Floor formada por placas de cemento Aquapanel Floor, de 22 mm de espesor total

- Propiedad del archivo: CYPE INGENIEROS, S.A.
- Formato: FIEBDC-3/2002
- Ámbito geográfico: México
- Costes indirectos: 3.00 %
- Gastos generales: 13.00 %
- Beneficio industrial: 6.00 %
- IVA: 16.00 %

## R Revestimientos y lambrines

### RS Pisos

#### RSB Contrapisos y grandes recrecidos

**RSB040** m² Solera seca F151.es "KNAUF" Aquapanel Floor formada por placas de cemento Aquapanel Floor, de 22 mm de espesor total.
Suministro y colocación de solera seca F151.es "KNAUF" Aquapanel Floor, sobre losa de concreto debidamente nivelado (no incluido en este precio), formada por el elemento simple Aquapanel Floor, placa de 22 mm de espesor, de 570x870 mm, con alma de cemento Portland con aditivos y con bordes machihembrados para el pegado y/o atornillado entre sí. Incluso parte proporcional de banda perimetral, capa de nivelación con granulado base Aquapanel Floor, pegamento, tornillería e imprimación final de toda su superficie con Indoor antes de aplicar sobre ella cualquiera de los revestimientos compatibles con el sistema.
Incluye: Colocación de la banda perimetral. Colocación del granulado base. Colocación de las placas. Tratamiento y acabado superficial.
Criterio de cuantificación de proyecto: Superficie medida según documentación gráfica de Proyecto.
Criterio de cuantificación de obra: Se medirá la superficie realmente ejecutada según especificaciones de Proyecto, sin deducir la superficie ocupada por las columnas situados dentro de su perímetro.

| Código | Ud | Descripción | Rendimiento | Precio | Importe |
|---|---|---|---|---|---|
| mt12psk040b | m | Banda perimetral de lana de roca "KNAUF" de 12 mm de espesor y 100 mm de ancho. (material) | 1.000 | 1.75 | 1.75 |
| mt12paf040 | l | Granulado base Aquapanel Floor "KNAUF". (material) | 10.000 | 0.80 | 8.00 |
| mt12paf010a | m² | Placa Aquapanel Floor "KNAUF" elemento simple, de 22 mm de espesor, 600x900 mm, con alma de cemento Portland con aditivos y con bordes machihembrados para el pegado y/o atornillado entre sí. (material) | 1.000 | 21.04 | 21.04 |
| mt12paf015 | Ud | Lengüeta de PVC, para unión de placas Aquapanel Floor "KNAUF". (material) | 7.000 | 0.08 | 0.56 |
| mt12paf030 | kg | Pegamento Aquapanel Floor "KNAUF". (material) | 0.040 | 13.21 | 0.53 |
| mt12pak080a | kg | Imprimación superficial Aquapanel Indoor "KNAUF". (material) | 0.200 | 3.40 | 0.68 |
| op00ato010 |  | Atornillador. | 1.000 | 0.00 | 0.00 |
| op00tal010 |  | Taladro. | 1.000 | 0.00 | 0.00 |
| op00sie010 |  | Sierra de calar. | 1.000 | 0.00 | 0.00 |
| mo053 | h | Oficial montador de mamparas y sistemas de placas. (mano de obra) | 0.451 | 2.71 | 1.22 |
| mo100 | h | Ayudante montador de mamparas y sistemas de placas. (mano de obra) | 0.451 | 1.38 | 0.62 |
| % | % | Herramienta menor | 2 % | 34.40 | 0.69 |
|  |  | Costes directos |  |  | 35.09 |
