# Parquet mosaico

- Propiedad del archivo: CYPE INGENIEROS, S.A.
- Formato: FIEBDC-3/2002
- Ámbito geográfico: México
- Divisa: MXN
- Costes indirectos: 3.00 %
- Gastos generales: 13.00 %
- Beneficio industrial: 6.00 %
- IVA: 16.00 %

## R Revestimientos y lambrines

### RS Pisos

#### RSM De madera

**RSM030** m² Parquet mosaico.
Parquet mosaico taraceado, formado por tablillas de madera de roble, de 120x24x8 mm, adosadas unas a otras pero no unidas entre sí, colocadas con adhesivo a base de poliuretano a rompejuntas. Incluso acuchillado, lijado, plastecido, aplicación de fondos y barnizado final con tres manos de barniz de poliuretano de dos componentes P-6/8.
Incluye: Vertido y extendido sobre el soporte del adhesivo. Colocación de las tablas de parquet. Limpieza del adhesivo sobrante. Acuchillado y lijado de la superficie. Plastecido y aplicación de fondos. Barnizado.
Criterio de cuantificación de proyecto: Superficie útil, medida según documentación gráfica de Proyecto. No se ha incrementado la cuantificación por roturas y recortes, ya que en la descomposición se ha considerado un 5% más de piezas.
Criterio de cuantificación de obra: Se medirá la superficie realmente ejecutada según especificaciones de Proyecto.

| Código | Ud | Descripción | Rendimiento | Precio | Importe |
|---|---|---|---|---|---|
| mt18mva040 | kg | Adhesivo de reacción de poliuretano, para pegado de madera. (material) | 1.100 | 62.34 | 68.57 |
| mt18mpm010a | m² | Tablilla de taraceado, madera maciza de roble, 120x24x8 mm. (material) | 1.020 | 216.58 | 220.91 |
| mt27tmp010 | l | Barniz de poliuretano de dos componentes P-6/8. (material) | 0.900 | 186.67 | 168.00 |
| mq08war160 | h | Lijadora de aplicación en pisos de madera, equipada con rodillos para lija y sistema de aspiración. (maquinaria) | 0.174 | 73.92 | 12.86 |
| op00cla010 |  | Clavadora neumática. | 1.000 | 0.00 | 0.00 |
| op00cep010 |  | Garlopa. | 1.000 | 0.00 | 0.00 |
| op00tro010 |  | Tronzador. | 1.000 | 0.00 | 0.00 |
| mo025 | h | Oficial instalador de pisos de madera. (mano de obra) | 1.274 | 119.98 | 152.85 |
| mo063 | h | Ayudante instalador de pisos de madera. (mano de obra) | 0.525 | 73.05 | 38.35 |
| % | % | Herramienta menor | 2 % | 661.54 | 13.23 |
|  |  | Costes directos |  |  | 674.77 |
