# Perfil para junta

- Propiedad del archivo: CYPE INGENIEROS, S.A.
- Formato: FIEBDC-3/2002
- Ámbito geográfico: México
- Divisa: MXN
- Costes indirectos: 3.00 %
- Gastos generales: 13.00 %
- Beneficio industrial: 6.00 %
- IVA: 16.00 %

## R Revestimientos y lambrines

### RS Pisos

#### RSM De madera

**RSM060** m Perfil para junta.
Perfil de MDF recubierto, usado en junta de muro divisorio (para uniones al mismo nivel).
Incluye: Replanteo de las piezas según su longitud. Corte de las piezas. Fijación de las piezas.
Criterio de cuantificación de proyecto: Longitud medida según documentación gráfica de Proyecto.
Criterio de cuantificación de obra: Se medirá la longitud realmente ejecutada según especificaciones de Proyecto.

| Código | Ud | Descripción | Rendimiento | Precio | Importe |
|---|---|---|---|---|---|
| mt18mva110a | m | Perfil para junta de partición, para pisos al mismo nivel, MDF recubierto. (material) | 1.050 | 96.28 | 101.09 |
| mo025 | h | Oficial instalador de pisos de madera. (mano de obra) | 0.225 | 114.80 | 25.83 |
| % | % | Herramienta menor | 3 % | 126.92 | 3.81 |
|  |  | Costes directos |  |  | 130.73 |
