# Perfil de MDF recubierto, para junta de escalera (para escalones en general)

- Propiedad del archivo: CYPE INGENIEROS, S.A.
- Formato: FIEBDC-3/2002
- Ámbito geográfico: México
- Divisa: MXN
- Costes indirectos: 3.00 %
- Gastos generales: 13.00 %
- Beneficio industrial: 6.00 %
- IVA: 16.00 %

## R Revestimientos y lambrines

### RS Pisos

#### RSM De madera

**RSM060** m Perfil de MDF recubierto, para junta de escalera (para escalones en general).
Suministro y colocación de perfil de MDF recubierto, usado en junta de escalera (para escalones en general).
Incluye: Replanteo de las piezas según su longitud. Corte de las piezas. Fijación de las piezas.
Criterio de cuantificación de proyecto: Longitud medida según documentación gráfica de Proyecto.
Criterio de cuantificación de obra: Se medirá la longitud realmente ejecutada según especificaciones de Proyecto.

| Código | Ud | Descripción | Rendimiento | Precio | Importe |
|---|---|---|---|---|---|
| mt18mva130a | m | Perfil para junta de escalera, MDF recubierto. (material) | 1.050 | 108.26 | 113.67 |
| mo025 | h | Oficial instalador de pisos de madera. (mano de obra) | 0.210 | 91.12 | 19.14 |
| % | % | Herramienta menor | 3 % | 132.81 | 3.98 |
|  |  | Costes directos |  |  | 136.79 |
