# Sistema de transferencia de cargas

- Propiedad del archivo: CYPE INGENIEROS, S.A.
- Formato: FIEBDC-3/2002
- Ámbito geográfico: México
- Divisa: MXN
- Costes indirectos: 3.00 %
- Gastos generales: 13.00 %
- Beneficio industrial: 6.00 %
- IVA: 16.00 %

## R Revestimientos y lambrines

### RS Pisos

#### RSN Juntas en pavimentos continuos de concreto

**RSN125** m Sistema de transferencia de cargas, compuesto por una vaina de polipropileno reciclado, de 22 mm de diámetro y 225 mm de longitud, cuya base reutilizable se fija a la cimbra y un pasador deslizante de acero, de sección circular, que se inserta en la vaina, colocado como junta de construcción en piso continuo de concreto.
Formación de junta de construcción en piso continuo de concreto, con sistema de transferencia de cargas, compuesto por una vaina de polipropileno reciclado, de 22 mm de diámetro y 225 mm de longitud, cuya base reutilizable se fija a la cimbra y un pasador deslizante de acero, de sección circular, que se inserta en la vaina, para su uso en juntas de construcción y de contracción en pisos continuos de concreto. Incluso parte proporcional de replanteo y elementos de fijación a la cimbra. Totalmente terminada y preparada para colocar el concreto.
Incluye: Replanteo y fijación de las bases a la cimbra. Encaje de las vainas a las bases. Colocación de los pasadores dentro de las vainas, una vez hormigonada y descimbrada la junta.
Criterio de cuantificación de proyecto: Longitud medida según documentación gráfica de Proyecto.
Criterio de cuantificación de obra: Se medirá la longitud realmente ejecutada según especificaciones de Proyecto.

| Código | Ud | Descripción | Rendimiento | Precio | Importe |
|---|---|---|---|---|---|
| mt18wwe030k | Ud | Sistema de transferencia de cargas, compuesto por una vaina de polipropileno reciclado, de 22 mm de diámetro y 225 mm de longitud, cuya base reutilizable se fija a la cimbra y un pasador deslizante de acero, de sección circular, que se inserta en la vaina, para su uso en juntas de construcción y de contracción en pisos continuos de concreto. (material) | 3.660 | 28.16 | 103.07 |
| mo020 | h | Oficial albañil. (mano de obra) | 0.154 | 91.12 | 14.03 |
| mo113 | h | Cabo albañil. (mano de obra) | 0.154 | 46.11 | 7.10 |
| % | % | Herramienta menor | 2 % | 124.20 | 2.48 |
|  |  | Costes directos |  |  | 126.68 |
