# Piso de alfombra de fibra natural 80% lana y 20% poliamida, suministrada en rollos de 4x20 m, acabada en pelo cortado, colocada con adhesivo de contacto

- Propiedad del archivo: CYPE INGENIEROS, S.A.
- Formato: FIEBDC-3/2002
- Ámbito geográfico: México
- Costes indirectos: 3.00 %
- Gastos generales: 13.00 %
- Beneficio industrial: 6.00 %
- IVA: 16.00 %

## R Revestimientos y lambrines

### RS Pisos

#### RST Textiles (alfombras)

**RST010** m² Piso de alfombra de fibra natural 80% lana y 20% poliamida, suministrada en rollos de 4x20 m, acabada en pelo cortado, colocada con adhesivo de contacto.
Suministro e instalación de piso de alfombra de fibra natural 80% lana y 20% poliamida, suministrada en rollos de 4x20 m, fabricada por proceso tufting, acabada en pelo cortado, colocada con adhesivo de contacto. Incluso parte proporcional de adhesivo de contacto, formación de juntas del piso textil, eliminación y limpieza del material sobrante y limpieza final del piso.
Incluye: Replanteo. Aplicación de la capa de adhesivo de contacto. Recorte del piso. Aplicación del adhesivo de contacto sobre el piso. Instalación del piso. Eliminación y limpieza del material sobrante. Limpieza final del piso.
Criterio de cuantificación de proyecto: Superficie útil, medida según documentación gráfica de Proyecto.
Criterio de cuantificación de obra: Se medirá la superficie realmente ejecutada según especificaciones de Proyecto.

| Código | Ud | Descripción | Rendimiento | Precio | Importe |
|---|---|---|---|---|---|
| mt18dww010 | kg | Adhesivo de contacto a base de resina acrílica en dispersión acuosa, para piso de goma, caucho, linóleo, PVC, alfombra y textil. (material) | 0.250 | 4.56 | 1.14 |
| mt18dte010v | m² | Alfombra de fibra natural 80% lana y 20% poliamida, suministrada en rollos de 4x20 m, fabricada por proceso tufting, acabada en pelo cortado. (material) | 1.050 | 36.25 | 38.06 |
| mo027 | h | Oficial instalador de alfombras y acabados textiles. (mano de obra) | 0.137 | 2.24 | 0.31 |
| mo065 | h | Ayudante instalador de alfombras y acabados textiles. (mano de obra) | 0.137 | 1.18 | 0.16 |
| % | % | Costes directos complementarios | 2 % | 39.67 | 0.79 |
|  |  | Costes directos |  |  | 40.46 |
