# Zoclo de PVC para revestir, de 50 mm de altura, fijado con adhesivo

- Propiedad del archivo: CYPE INGENIEROS, S.A.
- Formato: FIEBDC-3/2002
- Ámbito geográfico: México
- Divisa: MXN
- Costes indirectos: 3.00 %
- Gastos generales: 13.00 %
- Beneficio industrial: 6.00 %
- IVA: 16.00 %

## R Revestimientos y lambrines

### RS Pisos

#### RST Textiles (alfombras)

**RST100** m Zoclo de PVC para revestir, de 50 mm de altura, fijado con adhesivo.
Zoclo de PVC para revestir, de 50 mm de altura, color, con cinta adhesiva. Incluso limpieza y preparación de la superficie soporte, replanteo y fijación del zoclo con adhesivo.
Incluye: Limpieza y preparación de la superficie soporte. Replanteo. Corte, colocación y fijación del zoclo.
Criterio de cuantificación de proyecto: Longitud medida según documentación gráfica de Proyecto, sin incluir huecos de puertas. No se ha incrementado la cuantificación por roturas y recortes, ya que en la descomposición se ha considerado un 5% más de piezas.
Criterio de cuantificación de obra: Se medirá la longitud realmente ejecutada según especificaciones de Proyecto.

| Código | Ud | Descripción | Rendimiento | Precio | Importe |
|---|---|---|---|---|---|
| mt18dww010 | kg | Adhesivo de contacto a base de resina acrílica en dispersión acuosa, para piso de goma, caucho, linóleo, PVC, alfombra y textil. (material) | 0.050 | 78.28 | 3.91 |
| mt18rpv060a | m | Zoclo de PVC para revestir, de 50 mm de altura, color, con cinta adhesiva, suministrado en tramos de 2,5 m de longitud. (material) | 1.050 | 19.49 | 20.46 |
| mo027 | h | Oficial instalador de alfombras y acabados textiles. (mano de obra) | 0.074 | 78.26 | 5.79 |
| % | % | Herramienta menor | 2 % | 30.16 | 0.60 |
|  |  | Costes directos |  |  | 30.76 |
