# Reparación de piso de concreto, con mortero

- Propiedad del archivo: CYPE INGENIEROS, S.A.
- Formato: FIEBDC-3/2002
- Ámbito geográfico: México
- Divisa: MXN
- Costes indirectos: 3.00 %
- Gastos generales: 13.00 %
- Beneficio industrial: 6.00 %
- IVA: 16.00 %

## R Revestimientos y lambrines

### RS Pisos

#### RSY Reparaciones

**RSY010** m² Reparación de piso de concreto, con mortero.
Reparación de piso de concreto, con mortero reparador, modificado con polímeros, reforzado con fibras, de muy alta resistencia mecánica y retracción compensada, con una resistencia a compresión a 28 días mayor o igual a 50 N/mm² y un módulo de elasticidad mayor o igual a 20000 N/mm², Euroclase A1 de reacción al fuego, compuesto por cementos especiales, agregados seleccionados, aditivos y fibras, de 20 mm de espesor medio, previa aplicación de adhesivo de dos componentes, a base de resina epoxi y un endurecedor, como puente de unión.
Criterio de valoración económica: El precio no incluye la preparación del soporte.
Incluye: Aplicación del adhesivo. Preparación y aplicación del mortero. Curado.
Criterio de cuantificación de proyecto: Superficie medida según documentación gráfica de Proyecto.
Criterio de cuantificación de obra: Se medirá la superficie realmente ejecutada según especificaciones de Proyecto.

| Código | Ud | Descripción | Rendimiento | Precio | Importe |
|---|---|---|---|---|---|
| mt09rep032d | kg | Adhesivo de dos componentes, a base de resina epoxi y un endurecedor, para la correcta unión entre el concreto fresco y el concreto endurecido. (material) | 1.000 | 289.84 | 289.84 |
| mt28mrp010h | kg | Mortero reparador, modificado con polímeros, reforzado con fibras, de muy alta resistencia mecánica y retracción compensada, con una resistencia a compresión a 28 días mayor o igual a 50 N/mm² y un módulo de elasticidad mayor o igual a 20000 N/mm², Euroclase A1 de reacción al fuego, compuesto por cementos especiales, agregados seleccionados, aditivos y fibras, aplicado en espesores de hasta 50 mm en vertical sin cimbrar y 100 mm en horizontal. (material) | 44.000 | 15.91 | 700.04 |
| mo020 | h | Oficial albañil. (mano de obra) | 0.926 | 119.98 | 111.10 |
| mo077 | h | Ayudante albañil. (mano de obra) | 0.926 | 73.05 | 67.64 |
| mo113 | h | Cabo albañil. (mano de obra) | 0.463 | 70.30 | 32.55 |
| % | % | Herramienta menor | 2 % | 1201.17 | 24.02 |
|  |  | Costes directos |  |  | 1225.19 |
