# Encerado de piso cerámico poroso ubicado en el interior, mediante la aplicación de una mano de cera vegetal de carnaúba

- Propiedad del archivo: CYPE INGENIEROS, S.A.
- Formato: FIEBDC-3/2002
- Ámbito geográfico: México
- Divisa: MXN
- Costes indirectos: 3.00 %
- Gastos generales: 13.00 %
- Beneficio industrial: 6.00 %
- IVA: 16.00 %

## R Revestimientos y lambrines

### RS Pisos

#### RSY Reparaciones

**RSY021** m² Encerado de piso cerámico poroso ubicado en el interior, mediante la aplicación de una mano de cera vegetal de carnaúba.
Encerado de piso cerámico poroso ubicado en el interior, mediante la aplicación de una mano de cera vegetal de carnaúba, según las instrucciones y dosificaciones recomendadas por el fabricante, para la protección de la superficie cerámica, evitando la aparición de salitre e incrustaciones. Incluso limpieza previa del piso, con eliminación de partículas sueltas, sin incluir la limpieza de manchas de grasa, eflorescencias salinas e incrustaciones.
Incluye: Limpieza. Encerado del piso.
Criterio de cuantificación de proyecto: Superficie medida según documentación gráfica de Proyecto.
Criterio de cuantificación de obra: Se medirá la superficie realmente ejecutada según especificaciones de Proyecto.

| Código | Ud | Descripción | Rendimiento | Precio | Importe |
|---|---|---|---|---|---|
| mt08lim090b | kg | Cera vegetal de carnaúba, obtenida a partir de la hoja de palma de carnaúba, para encerado de suelos. (material) | 0.150 | 103.56 | 15.53 |
| mo112 | h | Peón albañil. (mano de obra) | 0.111 | 46.28 | 5.14 |
| mo113 | h | Cabo albañil. (mano de obra) | 0.074 | 45.47 | 3.36 |
| % | % | Herramienta menor | 2 % | 24.03 | 0.48 |
|  |  | Costes directos |  |  | 24.51 |
