# Consolidación de pavimento cerámico

- Propiedad del archivo: CYPE INGENIEROS, S.A.
- Formato: FIEBDC-3/2002
- Ámbito geográfico: México
- Divisa: MXN
- Costes indirectos: 3.00 %
- Gastos generales: 13.00 %
- Beneficio industrial: 6.00 %
- IVA: 16.00 %

## R Revestimientos y lambrines

### RS Pisos

#### RSY Reparaciones

**RSY022** m² Consolidación de pavimento cerámico.
Consolidación de pavimento cerámico, en estado de conservación bueno, mediante aplicación de mineralizador de base hidrófuga transpirable como protector de superficie y una mano de cera natural de abeja como tratamiento protector y decorativo. Incluso limpieza, eliminación de incrustaciones mediante la utilización de escalpelo.
Incluye: Limpieza y preparación de la superficie soporte. Aplicación del mineralizador. Aplicación de una mano de acabado.
Criterio de cuantificación de proyecto: Superficie medida según documentación gráfica de Proyecto.
Criterio de cuantificación de obra: Se medirá la superficie realmente ejecutada según especificaciones de Proyecto.

| Código | Ud | Descripción | Rendimiento | Precio | Importe |
|---|---|---|---|---|---|
| mt08lim090a | kg | Cera natural de abeja, para encerado de suelos. (material) | 0.100 | 114.14 | 11.41 |
| mt27pfj150 | kg | Mineralizador de base hidrófuga transpirable. (material) | 0.150 | 103.81 | 15.57 |
| mt08aaa010a | m³ | Agua. (material) | 0.050 | 22.86 | 1.14 |
| mo020 | h | Oficial albañil. (mano de obra) | 0.300 | 119.98 | 35.99 |
| mo113 | h | Cabo albañil. (mano de obra) | 0.150 | 70.30 | 10.55 |
| % | % | Herramienta menor | 2 % | 74.66 | 1.49 |
|  |  | Costes directos |  |  | 76.15 |
