# Emboquillado de piso de piedra natural

- Propiedad del archivo: CYPE INGENIEROS, S.A.
- Formato: FIEBDC-3/2002
- Ámbito geográfico: México
- Divisa: MXN
- Costes indirectos: 3.00 %
- Gastos generales: 13.00 %
- Beneficio industrial: 6.00 %
- IVA: 16.00 %

## R Revestimientos y lambrines

### RS Pisos

#### RSY Reparaciones

**RSY030** m² Emboquillado de piso de piedra natural.
Emboquillado de piso de piedra natural con boquillas enrasadas de 3 mm de anchura, mediante mortero de juntas cementoso mejorado, con absorción de agua reducida y resistencia elevada a la abrasión tipo CG 2 W A, color blanco, para juntas de 2 a 15 mm. Incluso eliminación del material de boquillas existentes con medios manuales, retirada del material disgregado con brocha o cepillo y soplado de las boquillas con aire a presión previamente al emboquillado, eliminación del material sobrante, limpieza del piso, retirada y acopio de los restos generados.
Incluye: Vaciado y limpieza de las juntas. Colado del material de emboquillado. Limpieza del pavimento. Retirada y acopio de los restos generados.
Criterio de cuantificación de proyecto: Superficie medida según documentación gráfica de Proyecto.
Criterio de cuantificación de obra: Se medirá la superficie realmente ejecutada según especificaciones de Proyecto.

| Código | Ud | Descripción | Rendimiento | Precio | Importe |
|---|---|---|---|---|---|
| mt09mcp020fE | kg | Mortero de juntas cementoso mejorado, con absorción de agua reducida y resistencia elevada a la abrasión, tipo CG2 W A, color blanco, para juntas de 2 a 15 mm, a base de cemento de alta resistencia, cuarzo, aditivos especiales, pigmentos y resinas sintéticas, para emboquillado de todo tipo de piezas cerámicas. (material) | 0.040 | 11.37 | 0.45 |
| mq08lch030 | h | Equipo de chorro de aire a presión. (maquinaria) | 0.059 | 49.57 | 2.92 |
| mo077 | h | Ayudante albañil. (mano de obra) | 0.375 | 73.05 | 27.39 |
| mo113 | h | Cabo albañil. (mano de obra) | 0.375 | 70.30 | 26.36 |
| % | % | Herramienta menor | 2 % | 57.12 | 1.14 |
|  |  | Costes directos |  |  | 58.26 |
