# Emboquillado de piso de terrazo con boquilla enrasada

- Propiedad del archivo: CYPE INGENIEROS, S.A.
- Formato: FIEBDC-3/2002
- Ámbito geográfico: México
- Divisa: MXN
- Costes indirectos: 3.00 %
- Gastos generales: 13.00 %
- Beneficio industrial: 6.00 %
- IVA: 16.00 %

## R Revestimientos y lambrines

### RS Pisos

#### RSY Reparaciones

**RSY040** m² Emboquillado de piso de terrazo con boquilla enrasada, mediante mortero de juntas de resinas reactivas, RG, para junta abierta (entre 3 y 15 mm), con la misma tonalidad de las piezas, previa eliminación del material de boquillas existentes con medios manuales.
Emboquillado de piso de terrazo con boquilla enrasada, mediante mortero de juntas de resinas reactivas, RG, para junta abierta (entre 3 y 15 mm), con la misma tonalidad de las piezas. Incluso parte proporcional de eliminación del material de boquillas existentes con medios manuales, retirada del material disgregado con brocha o cepillo y soplado de las boquillas con aire a presión previamente al emboquillado, eliminación del material sobrante, limpieza del piso, retirada y acopio de los restos generados.
Incluye: Vaciado y limpieza de las juntas. Colado del material de emboquillado. Limpieza del pavimento. Retirada y acopio de los restos generados.
Criterio de cuantificación de proyecto: Superficie medida según documentación gráfica de Proyecto.
Criterio de cuantificación de obra: Se medirá la superficie realmente ejecutada según especificaciones de Proyecto.

| Código | Ud | Descripción | Rendimiento | Precio | Importe |
|---|---|---|---|---|---|
| mt09mcr080a | kg | Mortero de juntas de resinas reactivas RG, para junta abierta entre 3 y 15 mm. (material) | 0.300 | 126.37 | 37.91 |
| mq08lch030 | h | Equipo de chorro de aire a presión. (maquinaria) | 0.060 | 38.49 | 2.31 |
| mo077 | h | Ayudante albañil. (mano de obra) | 0.348 | 47.91 | 16.67 |
| mo113 | h | Cabo albañil. (mano de obra) | 0.348 | 46.11 | 16.05 |
| % | % | Herramienta menor | 2 % | 72.94 | 1.46 |
|  |  | Costes directos |  |  | 74.40 |
