# Falso plafón continuo para revestir

- Propiedad del archivo: CYPE INGENIEROS, S.A.
- Formato: FIEBDC-3/2002
- Ámbito geográfico: México
- Costes indirectos: 3.00 %
- Gastos generales: 13.00 %
- Beneficio industrial: 6.00 %
- IVA: 16.00 %

## R Revestimientos y lambrines

### RT Falsos plafones

#### RTA Continuos, de placas de escayola

**RTA010** m² Falso plafón continuo para revestir, situado a una altura menor de 4 m, de placas nervadas de escayola, de 60x60 cm, con canto biselado y acabado liso, suspendidas de la losa mediante estopadas colgantes.
Suministro y formación de falso plafón continuo, situado a una altura menor de 4 m, constituido por placas nervadas de escayola, de 60x60 cm, con canto biselado y acabado liso, suspendidas de la losa mediante estopadas colgantes de pasta de escayola y fibras vegetales, repartidas uniformemente (3 fijaciones/m²) y separadas de los paramentos verticales un mínimo de 5 mm. Incluso parte proporcional de pegado de los bordes de las placas y emboquillado de la aparente con pasta de escayola; realización de juntas de contracción, repaso de las juntas, aplanado fino final del falso plafón con una capa de menos de 1 mm de espesor de escayola y paso de la canalización de protección del cableado eléctrico. Totalmente terminado y listo para imprimar, pintar o revestir.
Incluye: Trazo en los muros del nivel del falso plafón. Colocación y fijación de las estopadas. Colocación de las placas. Realización de orificios para el paso de los tubos de la instalación eléctrica. Aplanado fino de las placas con pasta de escayola. Paso de la canalización de protección del cableado eléctrico.
Criterio de cuantificación de proyecto: Superficie medida entre paramentos, según documentación gráfica de Proyecto, sin descontar huecos para instalaciones.
Criterio de cuantificación de obra: Se medirá la superficie realmente ejecutada según especificaciones de Proyecto, sin descontar huecos para instalaciones.

| Código | Ud | Descripción | Rendimiento | Precio | Importe |
|---|---|---|---|---|---|
| mt12fpe010c | m² | Placa de escayola, nervada, de 60x60 cm y de 8 mm de espesor (20 mm de espesor total, incluyendo las nervaduras), con canto biselado y acabado liso, sin revestir, para falsos plafones. (material) | 1.050 | 4.34 | 4.56 |
| mt12fac010 | kg | Fibras vegetales en rollos. (material) | 0.220 | 1.33 | 0.29 |
| mt09pes010 | m³ | Pasta de escayola. (material) | 0.006 | 92.93 | 0.56 |
| op00fre010 |  | Fresadora. | 1.000 | 0.00 | 0.00 |
| mo035 | h | Oficial escayolista. (mano de obra) | 0.290 | 2.24 | 0.65 |
| mo117 | h | Peón escayolista. (mano de obra) | 0.290 | 1.13 | 0.33 |
| % | % | Costes directos complementarios | 2 % | 6.39 | 0.13 |
|  |  | Costes directos |  |  | 6.52 |
