# Formación de encuentro entre el falso plafón continuo de placas de escayola y el paramento vertical

- Propiedad del archivo: CYPE INGENIEROS, S.A.
- Formato: FIEBDC-3/2002
- Ámbito geográfico: México
- Divisa: MXN
- Costes indirectos: 3.00 %
- Gastos generales: 13.00 %
- Beneficio industrial: 6.00 %
- IVA: 16.00 %

## R Revestimientos y lambrines

### RT Falsos plafones

#### RTA Continuos, de placas de escayola

**RTA022** m Formación de encuentro entre el falso plafón continuo de placas de escayola y el paramento vertical, mediante la formación de un foseado perimetral de escayola de 4 cm; dejando una separación mínima de 5 mm entre las placas y el paramento. Incluso pasta de escayola para la fijación de las piezas y el relleno de las juntas.
Formación de encuentro entre el falso plafón continuo de placas de escayola y el paramento vertical, mediante la formación de un foseado perimetral de escayola de 4 cm; dejando una separación mínima de 5 mm entre las placas y el paramento. Incluso pasta de escayola para la fijación de las piezas y el relleno de las juntas.
Incluye: Replanteo y trazo en el paramento. Presentación y corte de las piezas. Humectación de la base de fijación. Extendido de la pasta de agarre. Colocación y emboquillado de las piezas.
Criterio de cuantificación de proyecto: Longitud medida según documentación gráfica de Proyecto.
Criterio de cuantificación de obra: Se medirá la longitud realmente ejecutada según especificaciones de Proyecto.

| Código | Ud | Descripción | Rendimiento | Precio | Importe |
|---|---|---|---|---|---|
| mt09pes010 | m³ | Pasta de escayola. (material) | 0.001 | 1629.05 | 1.63 |
| mt12fre010eh | m | Fosa de escayola, de 4 cm, para solución perimetral de falso plafón. (material) | 1.100 | 26.57 | 29.23 |
| mo035 | h | Oficial escayolista. (mano de obra) | 0.290 | 78.26 | 22.70 |
| mo117 | h | Peón escayolista. (mano de obra) | 0.290 | 45.47 | 13.19 |
| % | % | Herramienta menor | 2 % | 66.75 | 1.34 |
|  |  | Costes directos |  |  | 68.09 |
