# Falso plafón reticular

- Propiedad del archivo: CYPE INGENIEROS, S.A.
- Formato: FIEBDC-3/2002
- Ámbito geográfico: México
- Costes indirectos: 3.00 %
- Gastos generales: 13.00 %
- Beneficio industrial: 6.00 %
- IVA: 16.00 %

## R Revestimientos y lambrines

### RT Falsos plafones

#### RTD Registrables, de placas de yeso

**RTD021** m² Falso plafón reticular, situado a una altura menor de 4 m, decorativo D143 E "KNAUF", formado por placas de yeso placa de yeso lisa acabado sin revestir, tipo A "KNAUF", de 600x600x9,5 mm, con perfilería vista.
Suministro y montaje de falso plafón reticular, situado a una altura menor de 4 m, decorativo D143 E "KNAUF", constituido por placas de yeso placa de yeso lisa acabado sin revestir, tipo A "KNAUF", de 600x600x9,5 mm, suspendidas de la losa mediante perfilería vista, comprendiendo perfiles primarios, secundarios y angulares de remate fijados al techo mediante varillas y cuelgues. Incluso parte proporcional de accesorios de fijación, completamente instalado.
Incluye: Replanteo de los ejes de la trama modular. Nivelación y colocación de los perfiles angulares. Replanteo de los perfiles primarios de la trama. Señalización de los puntos de anclaje a la losa. Nivelación y suspensión de los perfiles primarios y secundarios de la trama. Colocación de las placas.
Criterio de cuantificación de proyecto: Superficie medida entre paramentos, según documentación gráfica de Proyecto, sin descontar huecos para instalaciones.
Criterio de cuantificación de obra: Se medirá la superficie realmente ejecutada según especificaciones de Proyecto, sin descontar huecos para instalaciones.

| Código | Ud | Descripción | Rendimiento | Precio | Importe |
|---|---|---|---|---|---|
| mt12ppk040b | m² | Placa de yeso lisa acabado sin revestir, tipo A "KNAUF", de 600x600x9,5 mm, para techos registrables BC. (material) | 1.050 | 6.00 | 6.30 |
| mt12pfk060e | m | Perfil primario EASY T - 24/38/3700 mm "KNAUF", color blanco, de acero galvanizado. (material) | 0.840 | 0.92 | 0.77 |
| mt12pfk060y | m | Perfil secundario EASY TG - 24/32/600 mm "KNAUF", color blanco, de acero galvanizado. (material) | 0.840 | 0.92 | 0.77 |
| mt12pfk060A | m | Perfil secundario EASY TG - 24/32/1200 mm "KNAUF", color blanco, de acero galvanizado. (material) | 1.670 | 0.92 | 1.54 |
| mt12pfk050b | m | Perfil angular EASY L - 25/25/3050 mm "KNAUF", color blanco, de acero galvanizado. (material) | 0.400 | 0.76 | 0.30 |
| mt12pek050a | Ud | Cuelgue Nonius "KNAUF", para falsos plafones suspendidos. (material) | 0.840 | 0.83 | 0.70 |
| mt12pek050b | Ud | Seguro Nonius "KNAUF", para falsos plafones suspendidos. (material) | 0.840 | 0.14 | 0.12 |
| mt12pek050c | Ud | Parte superior Nonius "KNAUF", 530/630, para falsos plafones suspendidos. (material) | 0.840 | 1.02 | 0.86 |
| mt12pek030 | Ud | Varilla de cuelgue "KNAUF" de 100 cm. (material) | 0.840 | 0.44 | 0.37 |
| mt12psg220 | Ud | Fijación compuesta por taquete y tornillo 5x27. (material) | 0.840 | 0.06 | 0.05 |
| op00fre010 |  | Fresadora. | 1.000 | 0.00 | 0.00 |
| op00ato010 |  | Atornillador. | 1.000 | 0.00 | 0.00 |
| mo015 | h | Oficial de primera montador de falsos plafones. (mano de obra) | 0.306 | 2.32 | 0.71 |
| mo082 | h | Ayudante montador de falsos plafones. (mano de obra) | 0.306 | 1.18 | 0.36 |
| % | % | Costes directos complementarios | 2 % | 12.85 | 0.26 |
|  |  | Costes directos |  |  | 13.11 |
